# Erneuerung Splitkältegeräte Tunnel BG Berlin Los 1
Angebotsaufforderung (GAEB 90, DA83)
Währung: EUR
Auftraggeber: Bundesrepublik Deutschland

## Erneuerung Splitkälte Berlin Los 1
Datum: 26.05.26

*Hinweis*
Los 1

Standorte:

### Abschnitt 00 Demontagen

#### Unterabschnitt 00.00 Rückbau alter Splitkälteanlage

**00.00.0001 Elektrisch Freischalten**
Elektrisch Freischalten

Leistungsumfang:
Der Auftragnehmer hat die elektrische Trennung der
vorhandenen Fujitsu-Multisplit-Klimaanlage fachgerecht
durchzuführen. Die gesamte elektrische Infrastruktur
der Anlage ist sicher außer Betrieb zu nehmen, um eine
gefahrlose Demontage und spätere Neuinstallation zu
ermöglichen. Dabei sind folgende Arbeitsschritte
zwingend einzuhalten:

  Elektrische Spannungsfreischaltung:
  Die gesamte Multisplitanlage ist gemäß den
VDE-Bestimmungen allpolig spannungsfrei zu schalten.
Die Netzanschlüsse (230V/400V) sind gegen
Wiedereinschalten abzusichern (z. B. mit abschließbaren
Trennschaltern oder Plombierungen).
  Vor Beginn der Arbeiten ist mit einem
geeigneten Messgerät (VDE-zertifizierter
Spannungsprüfer) zu überprüfen, dass keine gefährliche
Spannung mehr anliegt.
  Die Freischaltung erfolgt durch eine
Elektrofachkraft gemäß DIN VDE 0105-100 (Betrieb
elektrischer Anlagen).

  Demontage der Steuer- und Regelungskabel:
  Alle Regelungs- und Steuerleitungen, die die
Innengeräte mit der Außeneinheit verbinden, sind
rückstandslos zu entfernen. Dies umfasst sowohl
Datenleitungen als auch etwaige externe Steuer- und
Sicherheitssignale.
  Die Demontage erfolgt ordnungsgemäß ohne
Beschädigung angrenzender Bauteile oder bestehender
Installationen.
  Vorhandene Kabeltrassen oder Kabelschutzrohre,
die weiter genutzt werden, sind unbeschädigt zu
belassen. Falls erforderlich, sind neue Zugdrähte für
die spätere Neuinstallation einzuziehen.

  Entsorgung der elektrischen Installationen:
  Sämtliche ausgebauten Kabel, Klemmen,
Verteilerkästen und Steuergeräte sind fachgerecht nach
ElektroG (Gesetz über das Inverkehrbringen, die
Rücknahme und die umweltverträgliche Entsorgung von
Elektro- und Elektronikgeräten) zu entsorgen.
  Alle Materialien sind in geeigneten
Behältnissen aufzunehmen und einer gesetzeskonformen
Verwertung zuzuführen (z. B. Kupferleitungen dem
Wertstoffkreislauf zuführen).
  Der Auftragnehmer hat einen offiziellen
Entsorgungsnachweis zu erbringen.

  Sicherung der Versorgungsanschlüsse für die
Neuinstallation:
  Die bestehenden Netzanschlüsse (230V/400V) sind
sicher zu kennzeichnen und vor äußeren Einwirkungen zu
schützen.
  Die Anschlüsse müssen gemäß DIN VDE 0100-718 so
gesichert werden, dass eine unbeabsichtigte
Inbetriebnahme ausgeschlossen ist. Dies kann durch
Abklemmung in der Verteilung oder durch provisorische
Anschlussklemmen in einer geschützten Box erfolgen.
  Eine Dokumentation der Freischaltung und
Sicherung ist dem Auftraggeber schriftlich vorzulegen.

Besondere Hinweise:

  Die Arbeiten dürfen ausschließlich durch
qualifiziertes Fachpersonal (Elektrofachkraft gemäß
DGUV Vorschrift 3) durchgeführt werden.
  Der Auftragnehmer hat alle Arbeiten unter
Einhaltung der Vorschriften zur Arbeitssicherheit gemäß
DGUV Regel 103-011 (Arbeiten an elektrischen Anlagen)
durchzuführen.
  Die Sicherstellung einer geerdeten und
potenzialfreien Anlage ist vor Demontagebeginn zu
prüfen.
  Der gesamte Kabelweg beträgt ca. 10 m, jedoch ist
der exakte Verlauf durch den Auftragnehmer vor Beginn
der Arbeiten vor Ort zu überprüfen.
  Bei unvorhergesehenen Abweichungen in der
Bestandsinstallation ist der Auftraggeber unverzüglich
zu informieren.
Menge: 28,000 St

**00.00.0002 Fachgerechte Absaugung**
Fachgerechte Absaugung und Entsorgung des Kältemittels
R410A
Einhaltung von Vorschriften und Umweltschutz

Alle Arbeiten sind unter strikter Beachtung der
geltenden Umwelt- und Sicherheitsvorschriften
durchzuführen. Insbesondere sind die
EU-F-Gase-Verordnung (EU Nr. 517/2014), die
Chemikalien-Klimaschutzverordnung (ChemKlimaschutzV)
und die DIN EN 378 in ihrer aktuellen Fassung
einzuhalten. Diese Regelwerke dienen dem Klimaschutz
und der Emissionsvermeidung fluorierter Treibhausgase.
R410A (ein teilfluoriertes Kältemittel) darf
keinesfalls in die Atmosphäre entweichen, da es mit
einem Treibhauspotenzial (GWP) von ca. 1.975 ein
starkes Klimagas ist. Dementsprechend besteht eine
allgemeine Pflicht zur Emissionsminderung und
Rückgewinnung aller Kältemittel bei Wartung oder
Entsorgung von Anlagen.
Qualifikation des Fachpersonals

Das Absaugen und Entsorgen des Kältemittels R410A darf
ausschließlich durch zertifizierte Kälte- und
Klimatechniker erfolgen. Das eingesetzte Personal muss
einen Sachkundezertifikat gemäß § 6 ChemKlimaschutzV
(Kategorie I für unbegrenzte Füllmengen) vorweisen
können. Diese Zertifizierung stellt sicher, dass die
Mitarbeitenden über die notwendige Fachkunde und
Erfahrung verfügen, um alle Arbeiten an Kälteanlagen -
einschließlich Dichtheitskontrollen, Rückgewinnung,
Wartung und Entsorgung - sachgerecht und sicher
durchzuführen. Der Auftragnehmer hat den
Sachkundenachweis bzw. die Betriebszertifizierung nach
ChemKlimaschutzV auf Verlangen vorzulegen.
Verfahren zur Absaugung (Rückgewinnung)

Die fachgerechte Absaugung des R410A-Kältemittels aus
der Anlage erfolgt mit dafür geeigneter Technik, um
Leckagen oder Emissionen vollständig zu verhindern.
Hierbei sind folgende Maßnahmen und Ausrüstungen
vorgesehen:

  Einsatz eines Absaug- und Rückgewinnungssystems:
Mit einer speziellen Kältemittel-Absauganlage
(Rückgewinnungsgerät) und leistungsfähigen Vakuumpumpen
wird das Kältemittel aus dem Kältekreislauf entnommen.
Das Gerät entspricht den Vorgaben der DIN EN 378 sowie
§ 24 BImSchG und saugt das Kältemittel zunächst
gasförmig an, komprimiert es und verflüssigt es im
Anschluss.
  Verwendung geeigneter Anschlüsse und Schläuche: Es
werden nur zugelassene Füllschläuche und Kupplungen
verwendet, die ein ausbruchsicheres Kuppeln ermöglichen
und dadurch unkontrolliertes Austreten von Kältemittel
verhindern. Alle Verbindungen sind vor Absaugstart auf
Dichtheit zu prüfen.
  Auffangen in Prüfbehältern: Das abgepumpte R410A
wird direkt in dafür vorgesehene, druckfeste
Kältemittel-Sammelbehälter gefördert (sog. "Flaschen
für Abfall zur Verwertung"). Diese Behälter sind für
R410A geeignet und entsprechend gekennzeichnet.
Überfüllungen werden vermieden - die Füllmenge wird
mittels geeichter Waage überwacht.

Während des gesamten Absaugvorgangs ist sorgfältig auf
die Vermeidung von Emissionen zu achten. Falls
erforderlich, werden temporär Anschlusspunkte
abgedichtet oder der Anlagenabschnitt evakuiert, um
diffuse Leckagen zu unterbinden. Es gilt die allgemeine
Vorgabe, dass keine spürbaren Kältemittelfrachten in
die Umwelt gelangen dürfen. Sollte das Absaugen an
schwer zugänglichen Stellen erfolgen, sind zusätzliche
Sicherheitsvorkehrungen (z.B. lokale Absaugung oder
Belüftung) zu treffen, um austretende Dämpfe sofort zu
erfassen.
Dichtheitsprüfung nach der Entleerung

Nach Abschluss der Absaugung ist die Dichtheit der nun
leeren Anlage nachzuweisen, um sicherzustellen, dass
kein Kältemittel zurückgeblieben ist. Hierzu wird
üblicherweise ein Unterdruck- bzw. Haltetest
durchgeführt: Die Anlage oder der entleerte Anlagenteil
wird evakuiert und einige Zeit unter Vakuum bzw.
Unterdruck beobachtet. Bleibt der Druck stabil (d.h. es
steigt nicht an), ist dies der Nachweis, dass keine
undichten Stellen vorhanden sind und kein
Rest-Kältemittel aus unbekannten Leckagen austritt.
Alternativ kann eine Lecksuche mit Formiergas oder ein
Drucktest mit inertem Gas erfolgen, sofern dies gemäß
DIN EN 378 erforderlich ist. Der bestandene
Dichtheitstest wird protokolliert. Sollte der Test eine
Undichtheit anzeigen, ist nachzuarbeiten (z.B. erneut
absaugen oder Leckstelle abdichten), bis vollständige
Dichtheit erreicht ist.
Dokumentation und Entsorgungsnachweis

Eine lückenlose Dokumentation der Absaug- und
Entsorgungsarbeiten ist sicherzustellen. Der
Auftragnehmer erstellt einen Entsorgungsnachweis gemäß
Nachweisverordnung, der vom befugten Entsorger
gegengezeichnet wird. In diesem Dokument sind
mindestens folgende Angaben zu machen:

  Menge des abgesaugten Kältemittels: in Kilogramm
(gemäß Wiegung).
  Identität des Transporteurs: Name des Unternehmens
und Zulassungs-/Registriernummer für den Transport
gefährlicher Abfälle.
  Entsorgungsunternehmen: Name und Zulassungsnummer
der endgültigen Entsorgungs- oder Aufarbeitungsanlage,
an die das Kältemittel geliefert wird.
  Entsorgungsverfahren: Art der Entsorgung (z.B.
Aufbereitung/Recycling, stoffliche Verwertung oder
thermische Zerstörung) des Kältemittels.

Zusätzlich werden Datum der Absaugung, Anlagenstandort
sowie die Seriennummern der verwendeten Sammelbehälter
dokumentiert. Der Entsorgungsnachweis ist vom
Auftragnehmer und dem Entsorger zu unterzeichnen und
entsprechend den gesetzlichen Vorgaben mindestens 5
Jahre aufzubewahren. Auf Verlangen ist er der
zuständigen Behörde oder dem Auftraggeber vorzulegen.
Damit wird den Pflichten zur Aufzeichnung des Verbleibs
fluorierter Treibhausgase lückenlos entsprochen.
Abfallklassifizierung und -nachweis

Das entnommene R410A-Kältemittel ist als gefährlicher
Abfall nach dem europäischen Abfallverzeichnis zu
behandeln. Es ist unter dem Abfallschlüssel 14 06 01*
("Fluorchlorkohlenwasserstoffe, H-FCKW, H-FKW") zu
deklarieren. Diese Abfallschlüsselnummer ist auf allen
relevanten Dokumenten (Entsorgungsnachweis,
Übernahmeschein, Begleitschein) anzugeben. Der Stern *
kennzeichnet den Abfall als gefährlich, sodass die
strengen Vorgaben des Kreislaufwirtschaftsgesetzes
(KrWG) und der Nachweisverordnung zur Anwendung kommen.
Sofern erforderlich, wird ein vereinfachter Nachweis
bzw. Begleitscheinverfahren gemäß Nachweisverordnung
genutzt, um den Verbleib des Kältemittels zu belegen.
Die Übernahme des Abfalls durch den Entsorger
(einschließlich Datum und Menge) wird mit einem
Übernahmeschein quittiert, der ebenfalls Bestandteil
der Dokumentation ist.
Zwischenlagerung und Transport

Für die sichere Zwischenlagerung bis zum Abtransport
sind geeignete Druckgasbehälter zu verwenden. Alle
Behälter müssen bauartgeprüft, dicht verschlossen
(Ventile geschlossen und mit Kappenkappe gesichert) und
außen eindeutig mit dem Inhalt R410A als "Abfall zur
Verwertung" gekennzeichnet sein. Es darf keine
Vermischung mit anderen Kältemitteln stattfinden -
unterschiedliche Kältemittel sind getrennt zu sammeln
und zu lagern, wie in DIN EN 378 vorgegeben. Zudem sind
die Behälter vor mechanischen Beschädigungen oder
Erwärmung zu schützen (kein Sonnenlicht, keine
Hitzequellen), um Risiken von Druckanstieg oder Bersten
zu minimieren.

Der Transport des abgesaugten Kältemittels zur
zertifizierten Entsorgungsstelle erfolgt gemäß den
geltenden Gefahrgutvorschriften. R410A ist als
ADR-Klasse 2.2 (nicht brennbares, nicht giftiges Gas)
eingestuft. Dementsprechend müssen der Transporteur und
das Fahrzeug die Anforderungen für Gefahrguttransporte
erfüllen: u.a. geeignete Kennzeichnung der Behälter (UN
1078, "GAS ALS KÄLTEMITTEL, N.A.G."), mitgeführte
Sicherheitsausrüstung, unterwiesenes Fahrpersonal sowie
Trennung von der Fahrerkabine bei geschlossenen
Fahrzeugen. Der Transporteur stellt sicher, dass alle
Behälter standsicher verzurrt sind und die
vorgeschriebenen Begleitpapiere (z.B.
Beförderungspapier mit UN-Nummer und Stoffbezeichnung)
mitgeführt werden. Die Übergabe an den
Entsorgungsfachbetrieb wird schriftlich bestätigt.
Gewährleistung der Umweltverträglichkeit

Durch die oben beschriebenen Maßnahmen wird
sichergestellt, dass keine Umweltgefährdung durch das
Kältemittel R410A entsteht. Sämtliche gesetzlichen
Vorgaben werden lückenlos erfüllt und dokumentiert. Das
fachgerechte Absaugen, der dichte Transport und die
kontrollierte Übergabe an einen zertifizierten
Entsorgungsbetrieb garantieren, dass das Kältemittel
entweder umweltgerecht aufbereitet oder zerstört wird
und nicht in die Atmosphäre gelangt. Der Auftragnehmer
übernimmt hierfür die Verantwortung und gewährleistet
die Einhaltung aller Sicherheits- und Umweltstandards
bei der Durchführung dieser Leistung.
Menge: 180,000 kg

**00.00.0003 Außeneinheit bis 14 kWdemontieren**
Außeneinheit bis 14 kW demontieren

  Zugänglichkeit: Die zu demontierenden
Außeneinheiten (Kälteleistung bis 14_kW) befinden sich
teilweise an schwer zugänglichen Stellen wie Dächern
und Innenhöfen. Daher ist der Einsatz von Kränen,
Gabelstaplern oder anderen geeigneten Hebezeugen
erforderlich, um eine sichere Demontage und einen
kontrollierten Abtransport zu gewährleisten.
  Schonung der Bausubstanz: Alle Arbeiten sind so
auszuführen, dass weder die Bausubstanz noch
angrenzende Bauteile beschädigt werden. Besondere
Vorsicht gilt beim Lösen von Befestigungen an Fassaden,
Dächern oder Bodenplatten, um Risse, Abplatzungen oder
andere Schäden zu vermeiden.
  Öffnungen schließen: Wand- und Deckendurchführungen
(z._B. Bohrungen für Leitungen), die von der
Klimaanlage genutzt wurden, sind nach der Demontage
fachgerecht zu verschließen und gegen
Witterungseinflüsse abzudichten. Die Abdichtung muss
dauerhaft luft- und wasserdicht erfolgen, um
Wärmebrücken und Feuchteschäden auszuschließen.
  Arbeitszeiten: Die Demontage kann zeitlich
flexibel, bei Bedarf rund um die Uhr, durchgeführt
werden. Es bestehen keine zeitlichen Beschränkungen,
sodass Arbeiten auch nachts oder am Wochenende zulässig
sind, sofern Lärmschutz- und andere behördliche
Auflagen eingehalten werden.

Sicherheitsanforderungen

  Arbeitsschutzrichtlinien: Während der gesamten
Arbeiten sind die einschlägigen
Arbeitsschutzvorschriften strikt einzuhalten.
Insbesondere ist gemäß DGUV Vorschrift 3 "Elektrische
Anlagen und Betriebsmittel" vorzugehen, wenn an
elektrischen Anschlüssen gearbeitet wird, und die DGUV
Regel 101-603 (Heben und Transport von Lasten) ist beim
Einsatz von Hebezeugen und beim Bewegen schwerer
Bauteile zu beachten.
  Freischalten und Sichern: Vor Beginn der Demontage
sind alle elektrischen Spannungsquellen der
Außeneinheit zu ermitteln und abzuschalten. Die Anlage
ist gegen Wiedereinschalten zu sichern
(Lockout-Tagout-Verfahren), damit ein versehentliches
Einschalten während der Arbeiten ausgeschlossen ist.
Anschließend ist die Spannungsfreiheit mit geeigneten
Messgeräten zu prüfen.
  Persönliche Schutzausrüstung (PSA): Das ausführende
Personal muss vollständige PSA tragen. Dazu gehören
mindestens Schutzhelm, Schutzhandschuhe,
Sicherheitsschuhe und ggf. Gehörschutz sowie
Schutzbrille. Bei Arbeiten in größerer Höhe (z._B. auf
Dächern) ist eine geeignete Absturzsicherung anzulegen
(Auffanggurte mit Sicherheitsseil oder Verwendung von
Gerüsten/Hubarbeitsbühnen nach Vorschrift). Vor
Arbeitsbeginn sind Gefährdungsbeurteilungen
durchzuführen und alle Mitarbeiter über die
Sicherheitsmaßnahmen zu unterweisen.

Fachgerechte Entsorgung

  Rechtliche Vorgaben: Alle ausgebauten Komponenten
der Klimaanlage sind umweltgerecht zu entsorgen, wobei
Kreislaufwirtschaftsgesetz (KrWG) und ElektroG
(Elektro- und Elektronikgerätegesetz) einzuhalten sind.
Demontierte elektrische und elektronische Bauteile
fallen unter das ElektroG und dürfen nicht über den
Hausmüll entsorgt werden.
  Getrennte Stoffströme: Sämtliche Materialien der
Außeneinheit sind nach Stoffart zu trennen und den
jeweiligen Verwertungs- und Entsorgungswegen
zuzuführen. Metallgehäuse, Rohrleitungen und
Wärmetauscher (meist aus Stahl, Kupfer oder Aluminium)
sind dem Metallrecycling zuzuführen. Der Verdichter und
sonstige Maschinenteile sind ebenfalls auszubauen und
entsprechend zu verwerten. Kühlmittel und Öl aus dem
Kältekreislauf sind fachgerecht abzusaugen und gemäß
den geltenden Umweltvorschriften zu entsorgen oder zum
Recycling zu geben. Kunststoffe und
Isolationsmaterialien sind getrennt zu sammeln und
einer geeigneten Entsorgung bzw. Verwertung zuzuführen.
  Nachweisführung: Für die Entsorgung ist ein
offizieller Entsorgungsnachweis zu erbringen. Der
Auftragnehmer übernimmt die Organisation der Entsorgung
über einen zertifizierten Entsorgungsfachbetrieb. Der
Entsorgungsnachweis (ggf. Übernahmeschein oder
Wiegeschein) ist nach Abschluss der Arbeiten dem
Auftraggeber zu übergeben, um die ordnungsgemäße
Entsorgung aller Anlagenteile zu dokumentieren.

Dokumentationspflichten

  Fotodokumentation: Vor Beginn der Demontage sind
Fotos der eingebauten Außeneinheit und der umgebenden
baulichen Situation anzufertigen. Diese
"Vorher"-Dokumentation dient der Zustandsfeststellung
und Absicherung, falls es zu Schadensfragen kommt. Nach
erfolgter Demontage und Verschluss aller Öffnungen ist
eine entsprechende "Nachher"-Fotodokumentation der
betreffenden Bereiche zu erstellen. Alle wichtigen
Schritte, insbesondere der Abtransport und der Zustand
der abgedichteten Durchbrüche, sollen bildlich
festgehalten werden.
  Demontage- und Entsorgungsprotokoll: Es ist ein
detailliertes Protokoll zu führen, das den Ablauf der
Demontage und Entsorgung lückenlos beschreibt. In
diesem Protokoll sind u._a. die folgenden Punkte
festzuhalten: Datum und Uhrzeit der Arbeiten,
eingesetztes Personal und Geräte (z._B. Kran,
Hebebühne), Beschreibung der durchgeführten
Arbeitsschritte, festgestellte Besonderheiten oder
Schwierigkeiten, sowie die Mengen und Arten der
entsorgten Materialien. Etwaige Schäden am Gebäude oder
notwendige bauliche Anpassungen (z._B. Reparaturen an
Befestigungspunkten oder Mauerwerk) sind ebenfalls zu
dokumentieren.
  Abnahme und Prüfungen: Nach Abschluss der Arbeiten
sind sämtliche verschlossenen Wand- und
Deckendurchführungen auf ihre Dichtigkeit und
fachgerechte Ausführung hin zu überprüfen. Etwaige
Undichtigkeiten oder Mängel sind unverzüglich zu
beseitigen. Abschließend erfolgt eine gemeinsame
Abnahme mit dem Auftraggeber oder dessen Vertreter, bei
der die ordnungsgemäße Demontage, Entsorgung und
Wiederherstellung der Gebäudedichtigkeit anhand der
Dokumentation und Nachweise bestätigt wird.
Menge: 28,000 St

**00.00.0004 Innengerät bis 14kW demontieren**
Innengerät bis 14 kW demontieren

1. Demontagebedingungen:

  Alle Inneneinheiten sind an der Decke montiert,
weshalb die Demontage als Über-Kopf-Arbeit erfolgt.
  Unterschiedliche Befestigungsarten (Tragschienen,
Gewindestangen, Direktmontage an der Betondecke)
erfordern angepasste Demontageverfahren sowie ggf.
unterschiedliches Werkzeug und Vorgehensweisen.
  Für die sichere Durchführung der Arbeiten sind
geeignete Zugangs- und Hebehilfen (Gerüste, Leitern
oder Hubarbeitsbühnen) bereitzustellen und zu
verwenden.
  Sämtliche Kältemittelleitungen, elektrischen
Anschlüsse und Steuerleitungen sind fachgerecht von den
Geräten zu lösen und restlos aus dem Gebäude zu
entfernen.
  Da die Arbeiten in elektrischen Betriebsräumen
stattfinden, müssen besondere Schutzmaßnahmen getroffen
werden (z.B. Staubschutz durch Abdecken oder
Abschottungen, Schutz benachbarter Anlagen vor
Verschmutzung oder Beschädigung, sowie Vermeidung von
Funkenbildung bei allen Tätigkeiten).

2. Sicherheitsanforderungen:

  Alle relevanten Arbeitsschutzvorschriften sind
einzuhalten, insbesondere DGUV Vorschrift 3 (Sicherheit
bei Arbeiten an elektrischen Anlagen) und DGUV Regel
101-603 (Sicherheit beim Heben und Transportieren von
Lasten in Abbruch und Rückbau).
  Arbeiten an elektrischen Anlagen dürfen
ausschließlich durch ausgebildete Elektrofachkräfte
ausgeführt werden.
  Bei Tätigkeiten in Höhen ist geeignete persönliche
Schutzausrüstung gegen Absturz (PSAgA) zu verwenden
(z.B. Auffanggurte, Absturzsicherungen).
  Vor Beginn der Demontagearbeiten ist die
elektrische Versorgung der betreffenden Anlage allpolig
zu trennen und gegen ein versehentliches
Wiedereinschalten zu sichern (Freischalten und
Absichern, z.B. durch Abschalten am Sicherungskasten
und Anbringen von Warnhinweisen/Schlössern).

3. Fachgerechte Entsorgung:

  Die demontierten Inneneinheiten und zugehörigen
Komponenten sind gemäß den Vorgaben des
Kreislaufwirtschaftsgesetzes (KrWG) und des Elektro-
und Elektronikgerätegesetzes (ElektroG) umweltgerecht
zu entsorgen.
  Alle Bauteile (Metallgehäuse, Wärmetauscher,
Verdichter, Elektronik usw.) sind nach Stoffart
getrennt auszubauen und den entsprechenden Recycling-
bzw. Entsorgungswegen zuzuführen. Wertstoffe sollen
recycelt, nicht verwertbare Reststoffe fachgerecht
beseitigt werden.
  Kältemittel in den Anlagen (sofern noch vorhanden)
sind von zertifiziertem Fachpersonal zurückzugewinnen
und umweltgerecht zu entsorgen, um Emissionen zu
vermeiden und gesetzlichen Vorschriften (z.B.
ChemKlimaschutzV) zu entsprechen.
  Über die ordnungsgemäße Entsorgung ist ein
offizieller Entsorgungsnachweis zu erstellen. Dieser
Nachweis ist dem Auftraggeber auszuhändigen.

4. Dokumentationspflichten:

  Vor, während und nach der Demontage ist eine
Fotodokumentation anzufertigen. Diese soll den
Ursprungszustand der Anlage, die wesentlichen Schritte
des Demontageprozesses sowie den Zustand nach
Entfernung der Inneneinheit festhalten.
  Es ist ein detailliertes Demontage- und
Entsorgungsprotokoll zu erstellen, in dem der
Arbeitsablauf, besondere Vorkommnisse sowie die
Entsorgung der einzelnen Komponenten (inkl. Mengen und
Entsorgungswege) dokumentiert werden.
  Nach Abschluss der Arbeiten sind die elektrischen
Betriebsräume gereinigt und staubfrei an den
Auftraggeber zu übergeben. Sämtlicher Demontageschutt,
Staub und Abfallmaterialien sind zu entfernen, damit
keine Verunreinigungen oder Beeinträchtigungen des
Betriebs zurückbleiben.
Menge: 35,000 St

**00.00.0005 Kältemittelleitungen demontieren**
Demontage und fachgerechte Entsorgung der
Kältemittelleitungen inkl. Wärmedämmung
Leistungsumfang:

Der Auftragnehmer muss sämtliche Kältemittelleitungen
aus Kupferrohr (Dimensionen DN 10 bis DN 25) inklusive
Wärmedämmung und aller zugehörigen Kleinteile
fachgerecht demontieren und ordnungsgemäß entsorgen.
Detailbeschreibung der auszuführenden Arbeiten:

1. Demontage Kältemittelleitungen

  Alle Kupferrohre im Nennweitenbereich von DN 10 bis
DN 25 sind vollständig und rückstandslos aus den
Betriebsgebäuden zu entfernen.
  Vor Beginn der Demontage müssen sämtliche
Rohrleitungen auf noch vorhandenes Kältemittel
überprüft werden. Etwaige Restmengen müssen vor der
Demontage fachgerecht nach EU-F-Gase-Verordnung (EU Nr.
517/2014) und ChemKlimaschutzV durch zertifizierte
Kältefachkräfte abgesaugt werden.
  Die Leitungen müssen in transportgerechte
Abschnitte zerlegt werden. Die Einzelstücke dürfen eine
Länge von maximal 2 Metern nicht überschreiten, um
einen sicheren und gefahrlosen Abtransport zu
gewährleisten.

2. Entfernung der Wärmedämmung

  Die auf den Rohrleitungen befindliche Wärmedämmung
(diffusionsdicht, schwer entflammbar) muss vollständig
entfernt und getrennt gesammelt werden.
  Aufgrund möglicher Schadstoffbelastungen (z.B.
Schimmelbildung oder alter Dämmstoffmaterialien) ist
beim Abtragen besondere Sorgfalt anzuwenden.
Entsprechende persönliche Schutzausrüstung (PSA:
Atemschutz, Handschuhe, Schutzbrille) ist zwingend
erforderlich.
  Die Dämmstoffe müssen als gesonderter Abfallstrom
gesammelt, verpackt und dokumentiert werden.

3. Kleinarmaturen und Zubehör

  Sämtliche Kleinteile wie Muffen, Ventile,
Absperrventile, T-Stücke, Winkelstücke,
Entleerungsarmaturen, Filtertrockner und ähnliche
Bauteile bis einschließlich DN 25 sind ebenfalls
vollständig zu entfernen.
  Auch diese Armaturen und Kleinteile sind nach
Materialart getrennt zu sammeln und dem jeweiligen
Entsorgungsweg zuzuführen.

4. Freilegen und Freistemmen von Leitungen in Wand- und
Deckendurchführungen

  Leitungen, die in Wänden und Decken verlegt sind
(Anzahl der Wanddurchführungen: 20 Stück), müssen
freigelegt und freigestemmt werden. Die Kosten hierfür
sind in diese Position vollständig einzukalkulieren,
eine separate Vergütung erfolgt nicht.
  Bei Freistemmarbeiten müssen bauliche Schäden an
der bestehenden Bausubstanz zwingend vermieden werden.
Nach der Demontage sind die Wand- und
Deckendurchführungen ordnungsgemäß und dauerhaft
brandschutzgerecht (mindestens Feuerwiderstandsklasse
R90 gemäß DIN 4102 bzw. EN 13501) zu verschließen. Der
Verschluss muss zudem luft- und wasserdicht erfolgen,
um Feuchtigkeitseintrag oder Wärmebrückenbildung sicher
auszuschließen.

5. Transport und Entsorgung

  Alle demontierten Materialien müssen täglich aus
dem Gebäude entfernt und zur Entsorgung bzw. freien
Verwendung abtransportiert werden. Zwischenlagerungen
vor Ort sind nur kurzfristig und unter Beachtung der
geltenden Sicherheitsvorschriften zulässig.
  Der Auftragnehmer hat sicherzustellen, dass keine
demontierten Bauteile im Gebäude verbleiben oder den
Betrieb stören.

Sicherheits- und Arbeitsschutzanforderungen:

  Sämtliche Arbeiten erfolgen unter strikter
Einhaltung der aktuell gültigen Vorschriften,
insbesondere DGUV Vorschrift 3 (Elektrische Anlagen),
DGUV Regel 101-603 (Heben und Transport von Lasten),
VDI 6022 (Hygieneanforderungen an raumlufttechnische
Anlagen) und der TRGS (Technische Regeln für
Gefahrstoffe).
  Bei der Demontage und Entsorgung sind geeignete PSA
(Helm, Atemschutz, Schutzbrille, Sicherheitsschuhe,
Handschuhe) sowie ggf. Absturzsicherungen einzusetzen.

Umweltgerechte Entsorgung und Nachweisführung:

  Sämtliche Materialien (Kupferrohre, Wärmedämmung,
Kleinteile) müssen gemäß den Vorschriften des
Kreislaufwirtschaftsgesetzes (KrWG), des Elektro- und
Elektronikgerätegesetzes (ElektroG) sowie der aktuellen
Abfallverzeichnis-Verordnung (AVV) fachgerecht entsorgt
werden.
  Kupfer und andere Metalle sind zu recyceln.
Wärmedämmung und andere Reststoffe müssen einer
zertifizierten Abfallentsorgungsanlage zugeführt
werden.
  Über die ordnungsgemäße Entsorgung ist ein
offizieller Entsorgungsnachweis mit detaillierter
Angabe der entsorgten Mengen und Materialien zu führen
und dem Auftraggeber vorzulegen.

Dokumentationspflichten:

  Vor Beginn, während und nach Abschluss der Arbeiten
sind aussagekräftige Fotodokumentationen der
Rohrleitungsverläufe, Wand- und Deckendurchführungen
sowie des Zustands der Baustelle anzufertigen.
  Die Arbeiten müssen in einem detaillierten
Protokoll dokumentiert werden, das insbesondere die
Demontageschritte, entsorgten Materialien, Mengen,
Entsorgungswege und etwaige Besonderheiten enthält.
  Das Protokoll und die Dokumentation sind nach
Fertigstellung der Arbeiten vollständig und
nachvollziehbar dem Auftraggeber auszuhändigen.
Menge: 550,000 m

### Abschnitt 01 Neumontage

#### Unterabschnitt 01.00 Kältetechnik

**01.00.0001 Außeneinheit AG 12,5kW**
Außeneinheit (Power Inverter) AG 12,5 kW, Kältemittel
R290 o. gleichwertig

Leistungsumfang:

Der Auftragnehmer muss eine leistungsstarke
Mono-Split-Klimaanlagen-Außeneinheit in
Inverter-Technologie liefern, installieren, elektrisch
anschließen und betriebsfertig montieren. Die
Außeneinheit dient der Klimatisierung technischer
Betriebsräume mit höchster Zuverlässigkeit und
Energieeffizienz (mindestens Energieeffizienzklasse
A++).

Die nachfolgend genannten technischen Vorgaben und
Eigenschaften sind verbindlich einzuhalten:
Technische Eigenschaften:
1. Gehäuse

  Gehäuse und Rahmen müssen aus robusten, verzinkten
Stahlblechen gefertigt sein, versehen mit einer
witterungsbeständigen Polyester-Einbrennlackierung.
  Eine innenliegende Schalldämmung muss werkseitig
integriert sein, um die Geräuschentwicklung zu
minimieren.
  Großflächige Verkleidungselemente müssen leicht
demontierbar sein, um Wartungsarbeiten problemlos
durchführen zu können.

2. Wärmetauscher

  Einsatz eines hocheffizienten Wärmetauschers
(Verdampfer/Verflüssiger) aus Kupferrohren mit
hochwertigen, aufgepressten Aluminiumlamellen zur
optimalen Wärmeübertragung.
  Der Wärmetauscher ist L-förmig anzuordnen und muss
mit integriertem Unterkühler ausgestattet sein, um eine
verbesserte Kälteleistung und Effizienz zu erzielen.

3. Ventilator

  Axialventilator in Direktantrieb, aus robustem
Kunststoff gefertigt, statisch und dynamisch
ausgewuchtet, drehzahlgeregelt für optimale Anpassung
an Lastzustände.
  Ventilatorantriebsmotor wettergeschützt,
wartungsfrei und mit thermischem Überlastschutz
ausgestattet.
  Vorgeschriebenes Schutzgitter zur Unfallvermeidung
(Berührungsschutz nach EN ISO 13857).

4. Verdichter

  Einsatz eines hochmodernen DC-Inverter-Verdichters
mit Pulsweitenmodulation (PWM), der eine sinusförmige
Stromaufnahme sicherstellt, zur optimalen
Effizienzsteigerung und Verbrauchsminimierung.
  Verdichter muss schwingungsgedämpft gelagert sein,
vibrationsarm und geräuschreduziert arbeiten,
ausgestattet mit wirksamer Schalldämmung.
  Motorschutzvorrichtungen gegen thermische und
elektrische Überlast sind zwingend erforderlich.
  Kurbelwannenheizung zur sicheren Vermeidung von
Flüssigkeitsansammlungen im Kältemaschinenöl und zur
Optimierung des Anlaufverhaltens.
  Flüssigkeitsabscheider auf der Saugseite als Schutz
vor Flüssigkeitsschlägen und zur Verlängerung der
Lebensdauer.

5. Kältekreislauf

  Der Kältekreislauf muss werkseitig geprüft,
druckgetestet, leckagefrei, vollständig getrocknet und
evakuiert sein.
  Inklusive sämtlicher Komponenten wie
Filtertrockner, Ölabscheider, Sammler und ein
elektronisch gesteuertes 4-Wege-Umschaltventil für
Kühlen/Heizen-Betriebsarten.
  Service- und Füllanschlüsse müssen mit absperrbaren
Ventilen versehen sein.
  Vorbefüllt mit dem umweltfreundlichen und
energieeffizienten Kältemittel R32, ausreichend
dimensioniert für Leitungsstrecken bis zu 40 m.

6. Steuerung und Regelung

  Die integrierte Steuerung muss sämtliche Funktionen
des Außengeräts automatisch überwachen und optimieren.
  Vollständige Verdrahtung nach VDE-Vorschriften mit
einer übersichtlichen Klemmleiste zur Netzversorgung
(400 V, 3 Phasen, 50 Hz, empfohlene Absicherung: 16 A)
und zur Verbindung mit Inneneinheiten.
  Automatische Erkennung und Adressierung von bis zu
vier parallel anschließbaren Innengeräten pro
Außeneinheit.
  Umfangreiche Diagnose- und Wartungsfunktionen über
ein optionales LED-Display mit mindestens 40
Parametern, darunter Verdampferoberflächentemperatur,
Heißgastemperatur, Stromaufnahme, Verdichterlaufzeit
und Anzahl der Verdichterstarts.
  Leistungsbegrenzung des Inverters muss extern auf
100%, 75%, 50% und 0% regelbar sein, um flexibles
Lastmanagement zu ermöglichen.

7. Betriebs- und Leistungsdaten (Mindestanforderungen):

  Kälteleistung im Kühlbetrieb: 12,5 kW
(Mono-Split-Konfiguration mit zugehörigem Deckengerät)
  Betriebsstrom maximal: 5,4 A
  Schalldruckpegel Außengerät: max. 50/52 dB(A) im
Nennbetrieb
  Spannungsversorgung: 400 V, 3 Phasen, 50 Hz
  Rohrdurchmesser Kältemittel: Gasleitung 16 mm,
Flüssigkeitsleitung 10 mm
  Vorgefülltes Kältemittel R290 oder gleichwertig für
bis zu 40 m Leitungslänge
  Zulässiger Betriebsbereich Außentemperaturen: -15°C
bis +46°C

8. Zubehör und Lieferumfang

Folgendes Zubehör muss im Lieferumfang enthalten sein
und mit angeboten werden:

  Kondensatablauf-Set, bestehend aus mindestens fünf
Stopfen, einem Ablaufstutzen sowie hochwertigem
Wärmedämmmaterial zur fachgerechten Isolierung der
kältetechnischen Anschlüsse.
  Service- und Wartungsdisplay zur einfachen Diagnose
vor Ort.

9. Montageanforderungen und Inbetriebnahme

  Das Außengerät ist fachgerecht auf geeigneten
Fundamenten, Konsolen oder vibrationsgedämpften
Halterungen zu installieren.
  Sämtliche elektrische, kältetechnische und
steuerungstechnische Anschlüsse sind gemäß
VDE-Vorschriften und Herstellervorgaben auszuführen.
  Vor Inbetriebnahme ist eine umfassende Druck- und
Dichtheitsprüfung (gemäß DIN EN 378) der Anlage
durchzuführen und schriftlich zu dokumentieren.
  Die tatsächliche Luftaustrittstemperatur der
zugehörigen Innengeräte muss bei der Abnahme mit einem
geeichten Laser-Messgerät kontrolliert und
protokolliert werden (Temperaturbereich verbindlich
16-19°C, keine Abweichung zulässig).
  Funktionsprüfung der Anlage inkl. aller
automatischen Steuerungs- und Sicherheitsfunktionen ist
durchzuführen und in einem Inbetriebnahmeprotokoll
detailliert festzuhalten.

10. Dokumentationspflichten

Folgende Dokumentation ist vollständig und
nachvollziehbar dem Auftraggeber auszuhändigen:

  Technische Datenblätter der gelieferten Komponenten
  Vollständiges Anlagen-Schaltschema und
Verdrahtungsplan
  Protokoll der Dichtheitsprüfung und
Kältemittel-Füllmenge
  Inbetriebnahmeprotokoll inkl. Temperaturmessungen
und Betriebsparametern
  Bedienungs- und Wartungsanleitungen sowie
Wartungshinweise des Herstellers

Angebotenes Fabrikat / Typ:
'.................................'

Die oben aufgeführten Anforderungen sind verbindlich
einzuhalten. Abweichungen hiervon führen zu keiner
Abnahme der Anlage. Alle Leistungen sind
betriebsfertig, geprüft und funktionsbereit zu
übergeben.
Menge: 22,000 St

**01.00.0002 Inneneinheit IG 12,5kW**
Inneneinheit IG 12,5 kW (Deckenunterbaugerät)
Leistungsumfang:

Der Auftragnehmer muss eine hochwertige
Deckenunterbau-Inneneinheit zur Raumklimatisierung
technischer Betriebsräume mit einer Kälteleistung von
12,5 kW (in Kombination mit der angebotenen
Außeneinheit) liefern, montieren, elektrisch
anschließen und betriebsbereit übergeben. Die Anlage
muss besonders geräuscharm und energieeffizient
(mindestens Effizienzklasse A++) arbeiten und die
Raumluft zuverlässig zwischen 16°C und maximal 19°C
Ausblastemperatur bereitstellen.

Folgende detaillierte technische Vorgaben sind
verbindlich einzuhalten:
Technische Eigenschaften:
1. Gehäuse

  Hochwertiges Stahlblechgehäuse mit
einbrennlackierter Oberfläche für maximale
Korrosionsbeständigkeit.
  Gehäuse innen mit effektiver Schall- und
Wärmedämmung ausgestattet, um Wärmeverluste und
Geräuschemissionen deutlich zu reduzieren.
  Abnehmbare Gehäuseteile sowie Seitenteile aus
robustem Kunststoff (Farbe: Reinweiß RAL 9010), alle
wichtigen Komponenten müssen über gut zugängliche
Revisionsöffnungen erreichbar sein, um Wartung und
Inspektion effizient zu gestalten.

2. Luftansaugung und Filtersystem

  Luftansaugung erfolgt über ein großflächiges,
leicht zugängliches Ansauggitter, zur unkomplizierten
Entnahme und Reinigung des Luftfilters herausklappbar.
  Verwendung eines regenerierbaren, waschbaren
Nylon-Luftfilters mit hoher Filterwirkung, optional
zusätzliche Filterstufe (z.B. Plasma-Quad Plus oder
HEPA/UV-C Filtertechnologie) für erhöhte Luftqualität
und Reduktion von Partikeln, Viren und Bakterien.

3. Luftauslass und Luftführung

  Motorbetriebene vertikale Luftleitlamellen
ermöglichen eine komfortable, zugfreie und gleichmäßige
Luftverteilung im Raum.
  Horizontale Luftverteilung muss manuell nach links
und rechts feinjustierbar sein.
  Ausblastemperatur verbindlich zwischen 16°C und
maximal 19°C; bei Abnahme mit geeichtem
Laser-Thermometer zu dokumentieren.

4. Wärmetauscher

  Hochleistungswärmetauscher aus Kupferrohr mit
aufgepressten Aluminiumlamellen, gefertigt mit
hochwertigen, dichten Bördelanschlüssen.
  Kältesystem muss vor Auslieferung werksseitig
getrocknet, evakuiert und mit Schutzgas gefüllt sein,
um maximale Zuverlässigkeit sicherzustellen.
  Kondensatwanne aus korrosionsbeständigem Material,
werksseitig gegen Kondenswasserbildung beschichtet, mit
Ablauf zum sicheren Abtransport des Kondensats.

5. Ventilator

  Direkt angetriebener Ventilator mit zweiseitig
saugendem, vibrationsarm gelagertem Radiallaufrad,
dynamisch ausgewuchtet und mit integriertem
Thermoschutz ausgestattet.
  4-stufig umschaltbar, einschließlich Automatikmodus
zur adaptiven Anpassung des Luftvolumenstroms
(1380-1740 m³/h) an die Raumbedingungen.
  Schalldruckpegel: max. 45 dB(A) (Messpunkt: 1 m vor
und 1 m unterhalb des Gerätes), Schallleistungspegel
max. 65 dB(A). Besonders geräuscharmes Arbeiten
gefordert.

6. Steuerung und Regelung

  Komplette Verdrahtung nach VDE-Vorschriften,
Steuerplatine mikroprozessorgesteuert zur Überwachung
aller Funktionen inklusive Temperaturüberwachung,
Fehlerdiagnose und automatischem Wiederanlauf nach
Spannungsausfall.
  Solltemperatur im Kühlbetrieb muss regelbar und
speicherbar im Bereich 16-19°C fest eingestellt sein;
einstellbare Werte darüber hinaus sind PIN-geschützt zu
sperren.
  Automatische Umschaltung und Optimierung der
Luftleitlamellen beim Betriebswechsel (Heizen/Kühlen).
  Sicherheitsfunktionen inkl. Verdichterschutz
(Anlaufverzögerung mind. 3 Minuten),
Übertemperatur-Abschaltung sowie Notlaufprogramm müssen
vorhanden sein.

7. Redundanz und Zusatzfunktionen

  Integrierte Redundanzfunktion:
Grundlastumschaltung, automatische Umschaltung bei
Funktionsstörung oder Übertemperatur, ohne zusätzliche
bauseitige Maßnahmen.
  Intelligentes Abtaumanagement bei parallelem
Betrieb mehrerer Systeme in einem Raum zur Vermeidung
von Betriebsunterbrechungen.

8. Elektrische und kältetechnische Daten

  Elektrische Leistungsaufnahme: max. 3,85 kW
  Betriebsspannung und Anschluss gemäß
Herstellervorgaben und VDE-Richtlinien.
  Kältetechnische Anschlüsse: Gasleitung DN16 mm,
Flüssigkeitsleitung DN10 mm, geeignet für
R290-Kältemittel oder gleichwertig.

9. Zubehör und Lieferumfang (verbindlich enthalten)

  Hochwertige Kondensatpumpe für sicheren
Kondensatabtransport zum Anschluss an das vorhandene
Schmutzwassernetz.
  Adapterkabel für bauseitigen Anschluss an
vorhandene Gebäudeleittechnik (GLT).
  Kabelfernbedienung mit LCD-Anzeige zur einfachen
Bedienung und Fehlerdiagnose der
Inneneinheit.(Bediensperre gegen unzulässige Bedienung
außer Auftraggeber)

10. Montage, Inbetriebnahme und Abnahmeprüfung

  Fachgerechte Deckenmontage mit
schwingungsdämpfender Befestigung und exakter
Ausrichtung der Einheit.
  Alle elektrischen, kältetechnischen und
steuerungstechnischen Anschlüsse nach geltenden Normen
und Herstellervorgaben ausführen und dokumentieren.
  Vor Inbetriebnahme zwingende Dichtheitsprüfung
gemäß DIN EN 378 und umfassende elektrische
Sicherheitsprüfung nach DIN VDE 0100 bzw. DIN VDE
0701-0702 durchführen und dokumentieren.
  Abnahmeprüfung mit geeichtem Laser-Messgerät der
Luftausblastemperatur (16°C-19°C verbindlich).

11. Dokumentationspflichten

  Umfangreiche Fotodokumentation der Installation und
durchgeführten Arbeiten.
  Inbetriebnahmeprotokoll einschließlich aller
Betriebsparameter, Dichtheitsprüfungsergebnisse,
elektrischen Prüfprotokolle sowie Temperaturmessungen.
  Wartungs- und Bedienungsanleitung inkl.
Wartungspläne und empfohlene Wartungsintervalle gemäß
VDMA 24186 Teil 3 und VDI 6022.

Angebotenes Fabrikat / Typ:
'.................................'

Die hier aufgeführten Vorgaben sind verbindlich
einzuhalten; jede Abweichung führt zur Nichtabnahme der
Anlage. Die Anlage ist betriebsfertig und geprüft an
den Auftraggeber zu übergeben.
Menge: 22,000 St

**01.00.0003 Außeneinheit AG 7,1kW**
Außeneinheit (Power Inverter) AG 7,1 kW, Kältemittel
R290 oder gleichwertig
Leistungsumfang:

Der Auftragnehmer muss eine
Mono-Split-Klimaanlagen-Außeneinheit mit einer Leistung
von 7,1 kW zur Klimatisierung technischer Betriebsräume
liefern, installieren, elektrisch anschließen und
betriebsbereit montieren. Das Gerät muss höchsten
Ansprüchen an Effizienz (mindestens
Energieeffizienzklasse A++), Langlebigkeit,
Betriebssicherheit und Umweltverträglichkeit genügen.
Die Anlage soll mit R290 oder gleichwertig-Kältemittel
betrieben werden und die Zulufttemperatur zwischen 16°C
und maximal 19°C sicherstellen.
Verbindliche technische Eigenschaften und
Anforderungen:
1. Gehäuse

  Hochwertige Konstruktion aus verzinktem Stahlblech
mit zusätzlicher witterungsbeständiger
Polyester-Einbrennlackierung.
  Innenliegende Schalldämmung zur Reduktion der
Geräuschentwicklung zwingend erforderlich.
  Großflächige und einfach abnehmbare
Verkleidungselemente für Wartungszugänglichkeit und
Servicemaßnahmen.

2. Wärmetauscher

  Verwendung eines leistungsoptimierten
Wärmetauschers (Verdampfer/Verflüssiger) aus
Kupferrohren mit aufgepressten Aluminiumlamellen.
  L-förmige Anordnung des Wärmetauschers mit
integriertem Unterkühler zur Maximierung der Effizienz
und Leistungsausbeute.

3. Ventilator

  Direktgetriebener Axialventilator aus hochwertigem
Kunststoff, stufenlos drehzahlgeregelt zur Anpassung an
wechselnde Lastbedingungen.
  Statisch und dynamisch ausgewuchtet, geräuscharm
und vibrationsfrei.
  Wettergeschützter Motor mit integriertem
thermischem Überlastschutz.
  Horizontal angeordnetes
Sicherheits-Berührungsschutzgitter gemäß EN ISO 13857
zwingend vorgeschrieben.

4. Verdichter

  Modernster DC-Inverter-Verdichter mit
Pulsweitenmodulation (PWM) zur Optimierung der
Sinus-Charakteristik, Effizienz und Leistungsanpassung.
  Schwingungsgedämpfte Lagerung und hochwirksame
Schalldämmung zur Minimierung der Betriebsgeräusche.
  Motorschutzsysteme gegen elektrische und thermische
Überlastung sind zwingend erforderlich.
  Kurbelwannenheizung zur sicheren
Öltemperaturhaltung und Vermeidung von
Flüssigkeitsansammlung im Öl.
  Saugseitiger Flüssigkeitsabscheider zum Schutz vor
Flüssigkeitsschlägen und Kompressorschäden.

5. Kältekreislauf

  Kältekreislauf vollständig werkseitig geprüft:
druckgetestet, auf Leckagen untersucht, evakuiert und
getrocknet.
  Ausgestattet mit Filtertrockner, Ölabscheider,
Kältemittelsammler, elektronisch gesteuertem
4-Wege-Umschaltventil (Kühlen/Heizen) und
wartungsfreundlichen absperrbaren
Service-/Füllventilen.
  Werksseitige Vorfüllung mit Kältemittel R32
ausreichend dimensioniert für Leitungslängen bis zu 30
m.

6. Steuerung und Regelungstechnik

  Vollständig werkseitig nach geltenden
VDE-Vorschriften verdrahtete Steuerung, ausgestattet
mit übersichtlicher Klemmleiste zur Netzeinspeisung
(230 V, 1 Phase, 50 Hz, empfohlene Absicherung: 25 A).
  Die Steuerung erlaubt den Anschluss von bis zu vier
Innengeräten mit automatischer Erkennung, Adressvergabe
und Leistungsregelung.
  Leistungsregelung durch PWM-Invertertechnik,
externe Einstellung der maximalen Leistung (100%, 75%,
50%, 0%) möglich.
  Mikroprozessorgesteuerte Überwachung aller
Betriebsfunktionen mit umfangreichen Diagnosefunktionen
über optionale LED-Anzeige (mindestens 40 Parameter
abrufbar: Heißgastemperatur, Verdampfungstemperatur,
Stromaufnahme, Kompressortemperatur, Anzahl der
Verdichterstarts usw.).

7. Leistungs- und Betriebsdaten

  Nenn-Kälteleistung im Kühlbetrieb: 7,1 kW
  Schalldruckpegel Außengerät: max. 39/45 dB(A) im
Betrieb, für geräuscharme Standortanforderungen
geeignet.
  Maximaler Betriebsstrom: 6,7 A
  Spannungsversorgung: 230 V / 1 Ph / 50 Hz
  Kältetechnische Anschlüsse: Gasleitung 16 mm,
Flüssigkeitsleitung 10 mm, geeignet für R290 oder
gleichwertig-Kältemittel.
  Betriebsbereich Außentemperaturen: mindestens -15°C
bis +46°C für ganzjährigen zuverlässigen Betrieb.

8. Zubehör und Lieferumfang (zwingend enthalten)

  Kondensatablauf-Set bestehend aus mindestens fünf
Stopfen, Ablaufstutzen und hochwertigem
Wärmedämmmaterial zur Isolation der kältetechnischen
Anschlüsse.
  Integriertes oder separates Servicedisplay zur
einfachen Vor-Ort-Diagnose und Betriebsüberwachung.

9. Montage, Installation und Inbetriebnahme

  Aufstellung auf geeignetem Fundament oder
schwingungsgedämpfter Konsole zwingend erforderlich.
  Alle elektrischen und kältetechnischen Anschlüsse
müssen nach Herstellervorgaben, DIN VDE 0100 und DIN EN
378 fachgerecht erfolgen und dokumentiert werden.
  Durchführung einer Dichtheitsprüfung (DIN EN 378)
sowie elektrischen Sicherheitsprüfung nach DIN VDE 0100
bzw. DIN VDE 0701-0702 vor Inbetriebnahme
obligatorisch.
  Funktionsprüfung und Abnahme der Anlage
einschließlich Nachweis der Ausblastemperatur (16-19°C
verbindlich) mittels geeichtem Laser-Messgerät.

10. Dokumentations- und Nachweispflichten

  Lieferung vollständiger technischer Unterlagen
(Datenblätter, Bedienungsanleitung, Wartungspläne,
vollständiges Schaltschema und Verdrahtungsplan).
  Ausführliches Inbetriebnahmeprotokoll
einschließlich aller Betriebsparameter,
Dichtheitsprüfungsergebnisse, elektrischen
Prüfprotokolle sowie dokumentierter
Temperaturmessungen.
  Offizielle Entsorgungsnachweise für ggf.
zurückgewonnene Alt-Kältemittel oder
Verpackungsmaterialien, falls zutreffend.

Angebotenes Fabrikat / Typ:
'.................................'

Die oben genannten Vorgaben sind verbindlich
einzuhalten. Jede Abweichung führt zur Nichtabnahme der
gelieferten Anlage. Alle Leistungen sind
betriebsbereit, sicherheitstechnisch geprüft und mit
vollständiger Dokumentation zu übergeben.
Menge: 13,000 St

**01.00.0004 Inneneinheit IG 7,1kW**
Inneneinheit IG 7,1 kW (Wandgerät)

 Leistungsumfang:
Der Auftragnehmer muss eine leistungsstarke,
energieeffiziente und geräuscharme
Mono-Split-Inneneinheit (Wandgerät) zur
Raumklimatisierung technischer Betriebsräume liefern,
montieren, elektrisch anschließen und betriebsfertig
übergeben. Das Gerät ist für eine Kälteleistung von 7,1
kW ausgelegt (in Kombination mit der Außeneinheit). Es
muss die Raumtemperatur präzise und zuverlässig
zwischen 16°C und maximal 19°C gewährleisten.

 Technische Eigenschaften:

 1. Gehäuse
- Modernes, ästhetisches Flat-Panel-Design aus
hochwertigem Kunststoff, Farbgebung Reinweiß (RAL
9010).
- Alle Gehäuseteile abnehmbar und wartungsfreundlich
gestaltet.
- Einfache, sichere Montage mittels stabiler
Montageplatte zur Wandbefestigung.

 2. Luftansaugung und Filtertechnik
- Luftansaugung von oben über großflächiges, leicht
zugängliches Ansauggitter.
- Regenerierbarer Nylon-Luftfilter, einfach zugänglich
durch hochklappbare Frontblende, zur effizienten
Luftreinigung und regelmäßigen Wartung.
- Optional erweiterbar um hocheffektive
Filtertechnologien wie Plasma-Quad-Plus, HEPA- oder
UV-C-Filter zur Verbesserung der Luftqualität,
Reduktion von Viren, Bakterien und Allergenen.

 3. Luftauslass und Luftführung
- Luftauslass nach vorne über vertikale,
motorbetriebene Luftleitlamellen zur gleichmäßigen,
zugfreien Raumluftverteilung.
- Horizontale Luftverteilung ist manuell nach links
und/oder rechts einstellbar.
- Die Ausblastemperatur ist verbindlich auf 16°C-19°C
eingestellt; bei Abnahme mit geeichtem Laser-Messgerät
zu verifizieren.

 4. Wärmetauscher
- Hochleistungswärmetauscher (Verdampfer/Verflüssiger)
aus Kupferrohren mit hochwertigen Aluminiumlamellen für
optimale Wärmeübertragung und Korrosionsbeständigkeit.
- Kältesystem werkseitig getrocknet, evakuiert und mit
Schutzgas befüllt.
- Korrosionsbeständige Kondensatwanne zum Schutz vor
Kondenswasserbildung, mit sicherem Ablauf ausgestattet.

 5. Ventilator
- Direktgetriebenes, extrem leise laufendes
Querstromgebläse mit vibrationsarmer Lagerung und
dynamischer Auswuchtung.
- 3-stufige Ventilatoreinstellung mit
Phasenanschnittsteuerung für eine präzise Regelung des
Luftvolumenstroms (1080-1320 m³/h).
- Schalldruckpegel maximal 45 dB(A) (Messpunkt: 1 m vor
und 1 m unterhalb des Gerätes), Schallleistungspegel
maximal 64 dB(A).

 6. Steuerung und Regelung
- Vollständige Verdrahtung gemäß VDE-Richtlinien mit
integrierter Mikroprozessor-Steuerplatine zur
automatischen Funktionsüberwachung.
- Solltemperatur im Kühlbetrieb zwischen 16°C und
maximal 19°C werkseitig fest eingestellt; einstellbare
Parameter darüber hinaus sind PIN-geschützt.
- Automatischer Wiederanlauf und Speicherung aller
Betriebsdaten bei Spannungsausfall.
- Umfassende Sicherheitsfunktionen, einschließlich
Verdichterschutz (3-minütige Anlaufverzögerung),
Überwachung der Verdampferoberflächentemperatur und
automatischer Umschaltung der Luftleitlamellen beim
Betriebswechsel (Heizen/Kühlen).

 7. Redundanz und Sonderfunktionen
- Integrierte Redundanzfunktion (2+1) zur
Grundlastumschaltung, automatischen Systemumschaltung
bei Fehlern oder Übertemperatur.
- Intelligentes Abtaumanagement ("Smart Defrost") zur
effizienten und störungsfreien Nutzung mehrerer Systeme
in einem Raum.
- Möglichkeit der Soll-Temperaturabsenkung auf bis zu
14°C für spezielle technische Anforderungen.

 8. Elektrische und kältetechnische Daten
- Elektrische Leistungsaufnahme: max. 1,6 kW
- Energieeffizienzklasse mindestens A++ (Kühlbetrieb)
und A+ (Heizbetrieb).
- SCOP-Wert Heizbetrieb mindestens 4,2
- Kältetechnische Anschlüsse: Gasleitung DN16 mm,
Flüssigkeitsleitung DN10 mm, kompatibel mit Kältemittel
R290 oder gleichwertig.

 9. Zubehör und Lieferumfang (verbindlich enthalten)
- Adapterkabel zur Fernüberwachung und Integration in
die vorhandene Gebäudeleittechnik (GLT).
- Kabelfernbedienung mit LCD-Display zur Bedienung,
Programmierung und Fehlerdiagnose.
- Integrierte Kondensatpumpe (z. B. PAC-SH94DM-E) für
sicheren Kondensatabtransport.

 10. Optionale Erweiterungen (auf Anfrage)
- MELCloud WiFi-Adapter zur Steuerung und Überwachung
via Smartphone/Tablet.
- Externer Temperaturfühler, Fern-Ein/Aus-Adapter,
zusätzliche Fernüberwachungsadapter.
- Erweiterte Kabelfernbedienungen (Deluxe, Kompakt,
Touch), Infrarot-Funkfernbedienung.
- Hochleistungs-Plasma-Quad-Plus Filter (MAC-100FT-E)
zur Luftreinigung.

 11. Montage, Inbetriebnahme und Abnahme
- Fachgerechte Montage und Ausrichtung an der Wand
mittels stabiler Montageplatte.
- Alle elektrischen, kältetechnischen und
steuerungstechnischen Anschlüsse sind gemäß DIN VDE
0100, DIN EN 378 und Herstellervorgaben durchzuführen.
- Vor Inbetriebnahme zwingende Durchführung einer
Dichtheitsprüfung und elektrischen Sicherheitsprüfung.
- Funktionsprüfung und Abnahme inkl. Dokumentation der
Ausblastemperatur (16°C-19°C verbindlich) mittels
geeichtem Laser-Thermometer.

 12. Dokumentationspflichten
- Vollständige Dokumentation der technischen Daten,
Montageunterlagen, Schaltpläne, Bedienungs- und
Wartungsanleitungen sowie Wartungspläne gemäß VDMA
24186 Teil 3 und VDI 6022.
- Detailliertes Inbetriebnahmeprotokoll einschließlich
Prüfberichte und Temperaturmessungen.

---

Angebotenes Fabrikat / Typ:
'.................................'

Die genannten technischen und organisatorischen
Vorgaben sind verbindlich einzuhalten. Abweichungen
führen zur Nichtabnahme der Anlage. Alle Arbeiten und
Leistungen sind betriebsfertig und mit vollständiger
Dokumentation zu übergeben.
Menge: 13,000 St

**01.00.0005 Sicherheitsauffangwanne für AG**
Sicherheitsauffangwanne für Außengeräte (AG)

 Leistungsumfang:
Der Auftragnehmer muss eine hochwertige
Sicherheitsauffangwanne aus Edelstahl für Außengeräte
liefern, montieren und betriebsfertig übergeben. Die
Auffangwanne dient der sicheren Rückhaltung
wassergefährdender Stoffe im Falle einer Leckage der
Klimaanlage, um deren Eintritt in die Kanalisation, das
Erdreich oder angrenzende Räume zuverlässig zu
verhindern.

 Technische Anforderungen und Vorgaben:

 1. Einsatzbereich und Funktion
- Die Auffangwanne ist für die Installation unter
Klimaanlagen-Außengeräten mit wassergefährdenden
Stoffen vorgesehen, insbesondere Kältemaschinenöle und
Kondensate.
- Ziel ist die sichere Verhinderung der Kontamination
von Böden, Grundwasser, Kanalisation oder angrenzenden
Bereichen bei Undichtigkeiten oder Leckagen.

 2. Gesetzliche Anforderungen
- Die Ausführung muss sämtliche Anforderungen gemäß §
62 Wasserhaushaltsgesetz (WHG) sowie die Vorschriften
der AwSV (Verordnung über Anlagen zum Umgang mit
wassergefährdenden Stoffen) erfüllen.
- Es muss gewährleistet sein, dass bei einem Austritt
wassergefährdender Stoffe keinerlei Umweltschäden
auftreten können.

 3. Material und Fertigung
- Die Auffangwanne ist zwingend aus hochwertigem
Edelstahl (Werkstoff-Nr. 1.4301), mindestens 1,5 mm
Materialstärke, zu fertigen.
- Alle Schweißarbeiten müssen nach DIN EN ISO 9606-1
durch zertifizierte Schweißer ausgeführt sein, um
höchste Dichtigkeit und Dauerhaftigkeit der Wanne zu
gewährleisten.

 4. Befestigung und Schwingungsdämpfung
- Lieferung und Montage inklusive Befestigungssockel
und hochwertigen, witterungsbeständigen
Schwingungsdämpfern zur sicheren, vibrationsfreien
Aufstellung der Außeneinheit.
- Geeignetes Montagematerial zur sicheren Befestigung
der Außeneinheit an der Auffangwanne ist im
Lieferumfang zwingend enthalten.

 5. Abmessungen und Fassungsvermögen
- Mindestabmessungen der Sicherheitsauffangwanne: Länge
ca. 1100 mm, Breite ca. 700 mm, Höhe mindestens 35 mm.
- Die Wanne muss über ein ausreichendes
Fassungsvermögen verfügen, um das maximale austretende
Volumen wassergefährdender Stoffe der installierten
Anlage vollständig und sicher aufzunehmen.

 6. Montage, Prüfung und Übergabe
- Die Montage muss so erfolgen, dass eine sichere und
dauerhafte Nutzung gewährleistet ist, ohne dass Schäden
an der Gebäudesubstanz entstehen.
- Nach erfolgter Montage ist eine Dichtheitsprüfung
gemäß geltender Normen und Vorschriften vorzunehmen und
dokumentiert nachzuweisen.
- Alle Leistungen sind betriebsfertig, fachgerecht
ausgeführt und geprüft an den Auftraggeber zu
übergeben.

 7. Dokumentationspflichten
- Vollständige Dokumentation einschließlich
Fertigungsnachweis, Materialzertifikat (Edelstahl
1.4301), Schweißnahtprüfungen nach DIN EN ISO 9606-1
sowie Dichtheitsprüfung ist zu erstellen und
auszuhändigen.
- Montageanleitung, Wartungsanleitung sowie
Pflegehinweise für dauerhafte Korrosionsbeständigkeit
und Funktion der Wanne sind dem Auftraggeber zur
Verfügung zu stellen.

---

Angebotenes Fabrikat / Typ:
'.................................'

Die hier genannten Vorgaben sind verbindlich
einzuhalten. Abweichungen führen zur Nichtabnahme der
gelieferten Anlage. Alle Leistungen sind geprüft,
dokumentiert und betriebsfertig zu übergeben.
Menge: 6,000 St

**01.00.0006 Schutzgitter für Außengeräte**
Schutzgitter für Außengeräte

 Leistungsumfang:
Der Auftragnehmer muss hochwertige, stabile und
korrosionsbeständige Schutzgitter aus verzinktem Stahl
für Klimaanlagen-Außengeräte liefern, montieren und
betriebsfertig übergeben. Die Schutzgitter dienen dem
zuverlässigen Schutz der Außeneinheiten vor
mechanischer Beschädigung, Vandalismus und unbefugtem
Zugriff.

 Technische Anforderungen und Vorgaben:

 1. Konstruktion und Material
- Die Schutzgitter sind aus hochwertigem,
korrosionsgeschütztem Stahl zu fertigen, welcher
verzinkt und anschließend mit einer
witterungsbeständigen, kratzfesten Pulverbeschichtung
versehen ist.
- Robuste, stabile Konstruktion, die mechanischen
Einwirkungen wie Stößen, Schlägen oder ähnlichen
Belastungen standhält.
- Gitterausführung mit effektiven Belüftungsöffnungen,
um die uneingeschränkte Luftzirkulation und die
optimale Leistung der Klimaanlage sicherzustellen.

 2. Abmessungen und Design
- Mindest-Innenabmessungen: Höhe ca. 1500 mm, Breite
ca. 1200 mm, Tiefe ca. 650 mm.
- Farbgebung der Pulverbeschichtung nach individueller
Auswahl des Bauherrn, um eine harmonische Integration
in das Gebäudedesign sicherzustellen.

 3. Befestigung und Montage
- Lieferung einschließlich aller notwendigen
Befestigungsmaterialien wie hochwertige,
korrosionsbeständige Schrauben, Dübel, Scheiben und
Zubehör zur sicheren und dauerhaften Montage.
- Die Montage erfolgt fachgerecht und stabil an den
Gebäudefassaden, Wänden oder auf vorgesehenen
Befestigungsflächen, ohne dass Schäden an der
Bausubstanz entstehen.

 4. Qualität und Beständigkeit
- Die Pulverbeschichtung muss UV-beständig,
witterungsresistent und dauerhaft korrosionsgeschützt
ausgeführt sein.
- Das Material muss eine hohe mechanische Stabilität
aufweisen und resistent gegen Beschädigungen und
Kratzer sein.

 5. Montage, Prüfung und Übergabe
- Die Schutzgitter müssen so montiert werden, dass ein
optimaler Schutz der Außeneinheiten gewährleistet ist,
ohne die Betriebsfunktion der Klimageräte
einzuschränken.
- Nach der Montage erfolgt eine abschließende Prüfung
auf Stabilität, Funktion und einwandfreie Belüftung der
Klimageräte.
- Alle Arbeiten sind betriebsfertig, sicherheitsgerecht
ausgeführt und fachgerecht geprüft an den Auftraggeber
zu übergeben.

 6. Dokumentationspflichten
- Detaillierte Dokumentation der eingesetzten
Materialien, Farbbeschichtung und Montageanleitungen
ist zu erstellen und dem Auftraggeber auszuhändigen.
- Montage- und Wartungsanleitung inklusive Hinweise zur
Pflege der Oberflächen und Überprüfung der Sicherheit
sind ebenfalls zu übergeben.

---

Angebotenes Fabrikat / Typ:
'.................................'

Die hier aufgeführten technischen und organisatorischen
Vorgaben sind verbindlich einzuhalten. Abweichungen
führen zur Nichtabnahme. Die Schutzgitter sind
fachgerecht montiert, dokumentiert und betriebsfertig
zu übergeben.
Menge: 3,000 St

**01.00.0007 BACnet-Schnittstelle**
BACnet-Schnittstelle für Innengeräte

 Leistungsumfang:
Der Auftragnehmer muss eine BACnet-Schnittstelle zur
vollständigen Integration der Klimaanlagen-Innengeräte
in die vorhandene, BACnet-basierte Gebäudeautomations-
und Gebäudemanagementtechnik liefern, montieren und
betriebsfertig übergeben. Die Schnittstelle ermöglicht
eine zentrale Steuerung, Überwachung und Verwaltung der
Innengeräte über ein bestehendes BACnet-Netzwerk.

 Technische Anforderungen und Vorgaben:

 1. Funktion und Kompatibilität
- Das Interface muss eine vollständige Kompatibilität
und nahtlose Integration der Innengeräte in das
vorhandene BACnet-Netzwerk gewährleisten.
- Unterstützt BACnet/IP sowie BACnet MS/TP-Protokolle.
- Ermöglicht die bidirektionale Kommunikation und
Steuerung der Klimageräte (Statusmeldungen,
Fehlerdiagnosen, Sollwerteinstellungen,
Betriebsmodusänderungen usw.).

 2. Technische Spezifikationen
- Kompakte Bauform mit minimalen Abmessungen: Breite
ca. 59 mm, Höhe ca. 36 mm, Tiefe ca. 21 mm.
- Einsatzbereich (Temperatur): mindestens -25 °C bis
maximal 85 °C, um auch in anspruchsvollen Umgebungen
stabil zu arbeiten.

 3. Montage und Anschluss
- Die Montage des BACnet-Interfaces erfolgt
fachgerecht, sicher und zugänglich für spätere
Wartungen und Inspektionen.
- Komplette Verkabelung und elektrische Anschlüsse
müssen gemäß VDE-Richtlinien und Herstellervorgaben
ausgeführt sein.
- Die Schnittstelle wird direkt mit den Innengeräten
verbunden und ist optimal in das vorhandene
BACnet-Netzwerk zu integrieren.

 4. Funktionsprüfung und Inbetriebnahme
- Vollständige Funktionsprüfung nach der Montage und
Integration in das Gebäudemanagementsystem.
- Sicherstellung der korrekten Kommunikation, der
Übertragung aller relevanten Betriebsparameter und
Steuerungsbefehle über das BACnet-Netzwerk.
- Durchführung einer umfassenden Dokumentation der
Inbetriebnahme, einschließlich Kommunikationstests und
aller Parameterchecks.

 5. Dokumentationspflichten
- Umfassende Dokumentation inklusive technischer
Datenblätter, Schalt- und Anschlusspläne,
Bedienungsanleitung, Integrationsanweisungen und
BACnet-Konfigurationsanleitung sind zu erstellen und
dem Auftraggeber auszuhändigen.
- Übergabe eines detaillierten Protokolls über die
erfolgte Inbetriebnahme und Integration in das
bestehende Gebäudemanagementsystem.

---

Angebotenes Fabrikat / Typ:
'.................................'

Die hier genannten Vorgaben sind verbindlich
einzuhalten. Abweichungen führen zur Nichtabnahme. Alle
Leistungen sind betriebsfertig, fachgerecht installiert
und dokumentiert zu übergeben.
Menge: 18,000 St

**01.00.0008 KNX-Schnittstelle**
KNX-Schnittstelle für Innengeräte

 Leistungsumfang:
Der Auftragnehmer muss eine KNX/EIB-Schnittstelle zur
Integration der Klimaanlagen-Innengeräte in die
bestehende, auf EIB/KNX basierende Gebäudesystemtechnik
liefern, montieren und betriebsfertig übergeben. Diese
Schnittstelle erlaubt eine flexible und komfortable
Bedienung und Steuerung der Innengeräte über eine
hausinterne KNX-Installation, einschließlich direkter
Steuerung mittels KNX-basierter Schalter und
Zentralbedienungen.

 Technische Anforderungen und Vorgaben:

 1. Funktion und Kompatibilität
- Das Interface muss vollständig kompatibel zur
bestehenden KNX/EIB-Installation sein und sich nahtlos
in das Gebäudeautomationssystem integrieren lassen.
- Unterstützung aller relevanten Funktionen zur
effektiven Klimasteuerung:
  - Fern-Ein/Aus der Klimageräte
  - Moduswahl zwischen Heizen, Kühlen und Ventilation
  - Einstellen der Solltemperatur
  - Lüfterstufenvorwahl
- Spannungsversorgung erfolgt direkt aus dem jeweiligen
Innengerät, keine zusätzliche Spannungsversorgung
notwendig.

 2. Technische Spezifikationen
- Kompakte und montagefreundliche Bauform mit minimalen
Abmessungen: Breite ca. 59 mm, Höhe ca. 36 mm, Tiefe
ca. 21 mm.
- Weiter Einsatzbereich hinsichtlich
Umgebungstemperaturen: -25 °C bis maximal 85 °C, für
stabile und zuverlässige Funktionsweise.

 3. Montage und Anschluss
- Fachgerechte Montage der KNX-Schnittstelle in
unmittelbarer Nähe zu den Klimaanlagen-Innengeräten,
sicher und zugänglich positioniert für Wartung und
Inspektion.
- Elektrische Verkabelung und Anschluss gemäß
KNX-Richtlinien und Herstellervorgaben sicherzustellen.
- Einfache Integration und Programmierung in das
bestehende KNX/EIB-System, inklusive Parametrierung der
gewünschten Steuer- und Überwachungsfunktionen.

 4. Funktionsprüfung und Inbetriebnahme
- Umfangreiche Funktionsprüfung nach Montage und
Integration, einschließlich Kommunikationsprüfung mit
dem KNX-System und Überprüfung aller
Steuerungsfunktionen.
- Dokumentation der erfolgten Inbetriebnahme mit
detailliertem Protokoll aller Steuerungsparameter und
Systemtests.

 5. Dokumentationspflichten
- Erstellung und Übergabe umfassender technischer
Dokumentation, einschließlich technischer Datenblätter,
Installations- und Bedienungsanleitung,
KNX-Konfigurationsanleitungen sowie vollständige
Anschluss- und Schaltpläne.
- Übergabe eines detaillierten
Inbetriebnahmeprotokolls, welches die erfolgreiche
Integration in das bestehende KNX-System nachweist.

---

Angebotenes Fabrikat / Typ:
'.................................'

Die hier genannten technischen und organisatorischen
Vorgaben sind verbindlich einzuhalten. Jede Abweichung
führt zur Nichtabnahme. Alle Leistungen sind
betriebsfertig, fachgerecht installiert und
dokumentiert an den Auftraggeber zu übergeben.
Menge: 18,000 St

**01.00.0009 Kältemittelleitung 10mm (3/8")**
Kältemittelleitung 10 mm (3/8")

 Leistungsumfang:
Der Auftragnehmer muss vorisolierte
Kältemittelleitungen in Weichrohrausführung (Bundrohr)
mit einem Außendurchmesser von 10 mm (3/8") liefern,
montieren und betriebsfertig übergeben. Die Leitungen
sind für den Einsatz mit dem Kältemittel R290 oder
gleichwertig
freigegeben und werden in Verbindung mit den
Klimaanlagen-Innen- und Außeneinheiten verwendet.

 Technische Anforderungen und Vorgaben:

 1. Material und Qualität
- Die Kältemittelleitungen müssen aus hochwertigem
Kupferrohr gefertigt sein, das der Kühlschrankqualität
gemäß DIN EN 12735-1:2016-11 entspricht.
- Geeignet und freigegeben für den Einsatz mit dem
Kältemittel R290 oder gleichwertig.
- Die Rohre müssen als Weichrohre (Bundrohre)
ausgeführt sein, um eine einfache Verlegung auch bei
komplexen Rohrführungen zu ermöglichen.

 2. Isolierung und Oberflächenschutz
- Die Leitungen müssen mit einer diffusionsdichten und
hochleistungsfähigen Isolierung versehen sein, um die
Bildung von Kondensat zuverlässig zu verhindern.
- Isolierstärke: mindestens 9 mm.
- Die Isolierung muss eine widerstandsfähige,
UV-beständige Außenhaut aufweisen, um eine dauerhafte
Stabilität und Schutz vor mechanischen Beschädigungen
und Witterungseinflüssen zu gewährleisten.

 3. Verbindung und Lötarbeiten
- Alle Verbindungen und Anschlüsse sind fachgerecht und
dauerhaft dicht auszuführen.
- Das Löten der Leitungsverbindungen erfolgt zwingend
unter Schutzgasatmosphäre (Formiergas 80/20 oder
getrockneter Stickstoff), um Oxidation im Rohrinneren
vollständig zu verhindern.
- Es ist ausschließlich hochwertiges und für
Kältemittelanwendungen geeignetes Lot zu verwenden.

 4. Montage und Installation
- Fachgerechte Montage und sichere Befestigung der
Kältemittelleitungen mit geeigneten Rohrschellen, um
Schäden an der Leitung und der Isolierung
auszuschließen.
- Leitungen sind ordnungsgemäß und übersichtlich zu
verlegen, inklusive fachgerechter Wand- und
Deckendurchführungen mit brandschutztechnischen
Abdichtungen nach gültigen Normen.
- Dichtheitsprüfung aller installierten Leitungen nach
DIN EN 378 vor Inbetriebnahme verbindlich
vorgeschrieben.

 5. Dokumentation und Übergabe
- Übergabe einer vollständigen Dokumentation, bestehend
aus technischen Datenblättern, Montageanleitungen,
Prüfprotokollen (Dichtheitsprüfung, Drucktest) sowie
Nachweis über die verwendeten Materialien und
Schutzgas-Lötverfahren.
- Übergabe eines abschließenden
Inbetriebnahmeprotokolls, welches die erfolgreiche und
normgerechte Installation nachweist.

---

Angebotenes Fabrikat / Typ:
'.................................'

Die hier genannten technischen Vorgaben sind
verbindlich einzuhalten. Abweichungen führen zur
Nichtabnahme. Alle Leistungen sind geprüft,
dokumentiert und betriebsfertig zu übergeben.
Menge: 350,000 m

**01.00.0010 Kältemittelleitung 12mm (1/2")**
Kältemittelleitung 12 mm (1/2")

Leistungsumfang:

Der Auftragnehmer muss vorisolierte
Kältemittelleitungen in Weichrohrausführung (Bundrohr)
mit einem Außendurchmesser von 12 mm (1/2") liefern,
montieren und betriebsfertig übergeben. Die Leitungen
sind für den Einsatz mit dem Kältemittel R290 oder
gleichwertig freigegeben und werden in Verbindung mit
den Klimaanlagen-Innen- und Außeneinheiten verwendet.

Technische Anforderungen und Vorgaben:

1. Material und Qualität

Die Kältemittelleitungen müssen aus hochwertigem
Kupferrohr gefertigt sein, das der Kühlschrankqualität
gemäß DIN EN 12735-1:2016-11 entspricht.

Geeignet und freigegeben für den Einsatz mit dem
Kältemittel R290 oder gleichwertig.

Die Rohre müssen als Weichrohre (Bundrohre) ausgeführt
sein, um eine einfache Verlegung auch bei komplexen
Rohrführungen zu ermöglichen.

2. Isolierung und Oberflächenschutz

Die Leitungen müssen mit einer diffusionsdichten und
hochleistungsfähigen Isolierung versehen sein, um die
Bildung von Kondensat zuverlässig zu verhindern.

Isolierstärke: mindestens 9 mm.

Die Isolierung muss eine widerstandsfähige,
UV-beständige Außenhaut aufweisen, um eine dauerhafte
Stabilität und Schutz vor mechanischen Beschädigungen
und Witterungseinflüssen zu gewährleisten.

3. Verbindung und Lötarbeiten

Alle Verbindungen und Anschlüsse sind fachgerecht und
dauerhaft dicht auszuführen.

Das Löten der Leitungsverbindungen erfolgt zwingend
unter Schutzgasatmosphäre (Formiergas 80/20 oder
getrockneter Stickstoff), um Oxidation im Rohrinneren
vollständig zu verhindern.

Es ist ausschließlich hochwertiges und für
Kältemittelanwendungen geeignetes Lot zu verwenden.

4. Montage und Installation

Fachgerechte Montage und sichere Befestigung der
Kältemittelleitungen mit geeigneten Rohrschellen, um
Schäden an der Leitung und der Isolierung
auszuschließen.

Leitungen sind ordnungsgemäß und übersichtlich zu
verlegen, inklusive fachgerechter Wand- und
Deckendurchführungen mit brandschutztechnischen
Abdichtungen nach gültigen Normen.

Dichtheitsprüfung aller installierten Leitungen nach
DIN EN 378 vor Inbetriebnahme verbindlich
vorgeschrieben.

5. Dokumentation und Übergabe

Übergabe einer vollständigen Dokumentation, bestehend
aus technischen Datenblättern, Montageanleitungen,
Prüfprotokollen (Dichtheitsprüfung, Drucktest) sowie
Nachweis über die verwendeten Materialien und
Schutzgas-Lötverfahren.

Übergabe eines abschließenden Inbetriebnahmeprotokolls,
welches die erfolgreiche und normgerechte Installation
nachweist.

Angebotenes Fabrikat / Typ:
'.................................'

Die hier genannten technischen Vorgaben sind
verbindlich einzuhalten. Abweichungen führen zur
Nichtabnahme. Alle Leistungen sind geprüft,
dokumentiert und betriebsfertig zu übergeben.
Menge: 2,000 m

**01.00.0011 Kältemittelleitung 16mm (5/8")**
Kältemittelleitung 16 mm (5/8")
Leistungsumfang:

Der Auftragnehmer muss vorisolierte
Kältemittelleitungen (Weichrohr in Bundrohrausführung)
mit einem Außendurchmesser von 16 mm (5/8") liefern,
fachgerecht montieren, anschließen und betriebsfertig
übergeben. Die Leitung ist speziell für den Einsatz mit
dem Kältemittel R290 oder gleichwertig zugelassen und
muss allen relevanten Vorschriften und Normen
entsprechen.
Technische Anforderungen und Vorgaben:
1. Materialqualität

  Kupferrohr gemäß DIN EN 12735-1:2016-11 in
Kühlschrankqualität, speziell für den Einsatz mit R290
oder gleichwertig-Kältemittel freigegeben.
  Hohe Korrosionsbeständigkeit, dauerhaft dicht und
resistent gegen hohe Betriebsdrücke und
Temperaturänderungen.

2. Isolierung

  Die Rohre müssen mit einer hochwertigen
diffusionsdichten Isolierung versehen sein.
  Mindestisolierungsstärke: 9 mm zur sicheren
Vermeidung von Tauwasserbildung und Kondensat.
  Außenhaut der Isolierung muss widerstandsfähig,
UV-beständig sowie mechanisch robust ausgeführt sein,
um Witterungsbedingungen und mechanischen Belastungen
langfristig standzuhalten.

3. Verarbeitung und Löttechnik

  Alle Rohrverbindungen und Anschlüsse sind
fachgerecht zu verlöten. Das Löten erfolgt zwingend
unter einer Schutzgasatmosphäre (Formiergas 80/20 oder
getrockneter Stickstoff), um Oxidation im Rohrinneren
vollständig auszuschließen.
  Verwendung ausschließlich hochwertiger und für
Kälteanwendungen geeigneter Lote, die mit R290 oder
gleichwertig kompatibel sind.

4. Montageanforderungen

  Sichere Befestigung der Leitungen mittels
geeigneter Rohrschellen, die Beschädigungen an Rohr
oder Isolierung verhindern und mechanische Belastungen
aufnehmen.
  Fachgerechte Verlegung, einschließlich sauberer
Durchführung durch Wand- und Deckendurchbrüche, unter
Einhaltung brandschutztechnischer Anforderungen.
Brandschutzabdichtungen sind zwingend in
Feuerwiderstandsklasse R90 gemäß DIN 4102 bzw. EN 13501
auszuführen.
  Vor Inbetriebnahme zwingende Dichtheitsprüfung und
Druckprüfung gemäß DIN EN 378 mit entsprechender
Protokollierung.

5. Dokumentationspflichten

Folgende Dokumentationen sind zwingend dem Auftraggeber
zu übergeben:

  Technische Datenblätter der verwendeten
Materialien.
  Protokolle der durchgeführten Dichtheits- und
Druckprüfung (gemäß DIN EN 378).
  Nachweis der korrekten Durchführung der
Schutzgas-Lötverfahren (Formiergas 80/20 oder
getrockneter Stickstoff).
  Montage- und Installationsanleitung einschließlich
der korrekten Befestigungs- und Abdichtungstechniken.
  Abschließendes Inbetriebnahmeprotokoll mit allen
relevanten Prüfergebnissen und Betriebsparametern.

Angebotenes Fabrikat / Typ:
'.................................'

Die beschriebenen Vorgaben sind verbindlich. Jede
Abweichung führt zur Nichtabnahme der Leistung. Alle
Leistungen sind geprüft, fachgerecht installiert und
vollständig dokumentiert zu übergeben.
Menge: 350,000 m

**01.00.0012 Kältemittelleitung 22mm (7/8")**
Kältemittelleitung 22 mm (7/8")
Leistungsumfang:

Der Auftragnehmer muss vorisolierte
Kältemittelleitungen in Weichrohrausführung (Bundrohr)
mit einem Außendurchmesser von 22 mm (7/8") liefern,
fachgerecht montieren, anschließen und betriebsfertig
übergeben. Die Leitung ist ausdrücklich für die
Verwendung mit dem Kältemittel R290 oder gleichwertig
zugelassen und muss allen relevanten Vorschriften
entsprechen.
Technische Anforderungen und Vorgaben:
1. Materialqualität

  Kupferrohr gemäß DIN EN 12735-1:2016-11 in
Kühlschrankqualität, geeignet und freigegeben für den
Betrieb mit dem Kältemittel R290 oder gleichwertig.
  Hohe Beständigkeit gegen Korrosion,
Druckschwankungen und Temperaturveränderungen zur
langfristigen Nutzung.

2. Isolierung

  Hochwertige, diffusionsdichte Rohrisolierung, um
sicher Tauwasserbildung zu verhindern.
  Mindestisolierstärke: 9 mm, um eine zuverlässige
thermische Dämmung sicherzustellen.
  Widerstandsfähige, UV-beständige Außenhaut zur
dauerhaften Nutzung im Außen- und Innenbereich,
resistent gegenüber mechanischen Einflüssen und
Witterungsbedingungen.

3. Verarbeitung und Löttechnik

  Rohrverbindungen sind dauerhaft und fachgerecht
mittels Lötverfahren unter Schutzgasatmosphäre
(Formiergas 80/20 oder getrockneter Stickstoff)
auszuführen, um innere Oxidation der Rohre vollständig
auszuschließen.
  Ausschließlich für Kältemittel R290 oder
gleichwertig geeignete hochwertige Lote sind zu
verwenden, um eine dauerhafte Dichtigkeit und
Systemzuverlässigkeit zu garantieren.

4. Montageanforderungen

  Sichere Montage und Befestigung der Leitungen mit
geeigneten Rohrschellen, um mechanische Belastungen und
Beschädigungen auszuschließen.
  Leitungen sind ordnungsgemäß und übersichtlich zu
verlegen, einschließlich brandschutztechnisch
fachgerechter Wand- und Deckendurchführungen. Diese
Durchführungen müssen mindestens Feuerwiderstandsklasse
R90 gemäß DIN 4102 bzw. EN 13501 erfüllen.
  Vor Inbetriebnahme ist zwingend eine umfassende
Dichtheits- und Druckprüfung nach DIN EN 378
durchzuführen und zu dokumentieren.

5. Dokumentationspflichten

Die nachfolgende Dokumentation ist dem Auftraggeber
vollständig auszuhändigen:

  Technische Datenblätter der verwendeten
Materialien.
  Prüfprotokolle der Dichtheitsprüfung und des
Drucktests gemäß DIN EN 378.
  Nachweis über die Anwendung des
Schutzgas-Lötverfahrens (Formiergas 80/20 oder
getrockneter Stickstoff).
  Montageanleitung sowie Hinweise zur richtigen
Befestigung, Abdichtung und Wartung.
  Abschließendes Inbetriebnahmeprotokoll mit allen
relevanten Prüfergebnissen und Betriebsparametern.

Angebotenes Fabrikat / Typ:
'.................................'

Alle technischen Vorgaben sind verbindlich einzuhalten.
Abweichungen führen zur Nichtabnahme der Leistungen.
Alle Leistungen sind geprüft, dokumentiert und
betriebsfertig zu übergeben.
Menge: 2,000 m

**01.00.0013 Rohrschellen**
Rohrschellen bis 35 mm, inkl. Befestigungsmaterial
Leistungsumfang:

Der Auftragnehmer muss Rohrschellen mit einem
Klemmbereich bis 35 mm Durchmesser, inklusive
vollständigem Befestigungsmaterial (Stockschrauben,
Metalldübel und schalldämmender Einlage) liefern,
fachgerecht montieren und betriebsfertig übergeben.
Diese dienen zur sicheren, vibrationsfreien und
dauerhaften Befestigung der Kältemittelleitungen an
Wänden und Decken.
Technische Anforderungen und Vorgaben:
1. Rohrschellen

  Hochwertige, korrosionsbeständige Rohrschellen
(verzinkt oder Edelstahl), ausgelegt für
Rohrdurchmesser bis 35 mm.
  Jede Rohrschelle muss mit einer
temperaturbeständigen und schalldämmenden Einlage (z.B.
EPDM-Gummi oder gleichwertig) ausgestattet sein, um die
Übertragung von Vibrationen und Körperschall auf das
Gebäude wirkungsvoll zu unterbinden.
  Schalldämmeinlage muss dauerhaft
temperaturbeständig (-25°C bis +85°C),
alterungsbeständig und diffusionsdicht sein.

2. Befestigungsmaterial

  Stockschrauben in der Dimension M10, Länge 20 cm,
aus verzinktem Stahl oder Edelstahl, für eine sichere
und dauerhafte Verankerung in Wänden und Decken.
  Einsatz hochwertiger Metalldübel, entsprechend des
verwendeten Untergrundes (Beton, Mauerwerk usw.), zur
Gewährleistung einer sicheren und dauerhaften
Befestigung.
  Das verwendete Befestigungsmaterial muss den
gängigen bautechnischen Anforderungen sowie den
aktuellen DIN-Vorschriften entsprechen und für schwere
Lasten und dynamische Beanspruchungen zugelassen sein.

3. Montage und Installation

  Alle erforderlichen Bohrungen sind durch den
Auftragnehmer sorgfältig und präzise in Mauerwerk oder
Betondecken auszuführen. Hierbei sind Staub- und
Schmutzbildung durch geeignete Maßnahmen zu minimieren.
  Die Rohrschellen sind mit den gelieferten
Stockschrauben und Metalldübeln stabil und dauerhaft zu
befestigen, um eine langfristig sichere Rohrbefestigung
zu gewährleisten.
  Die Montage muss den aktuellen Vorgaben der LAR
(Leitungsanlagen-Richtlinie) sowie den Maßgaben des
Deutschen Instituts für Bautechnik (DIBT) entsprechen.
  Insbesondere sind Abstandsregeln und
brandschutztechnische Anforderungen bei der
Durchführung von Rohrleitungen durch Wände und Decken
gemäß LAR und DIBT-Richtlinien strengstens einzuhalten
und zu dokumentieren.

4. Schall- und Brandschutz

  Rohrdurchführungen müssen die gültigen
Anforderungen der LAR und die brandschutztechnischen
Vorgaben gemäß DIN 4102 bzw. EN 13501 erfüllen
(mindestens Feuerwiderstandsklasse R90).
  Besondere Beachtung gilt der Einhaltung der
vorgeschriebenen Mindestabstände zu anderen Leitungen
und Bauteilen gemäß LAR.

5. Dokumentation und Nachweise

Folgende Dokumentation ist zwingend erforderlich und
dem Auftraggeber zu übergeben:

  Technische Datenblätter aller eingesetzten
Materialien (Rohrschellen, Schalldämmeinlagen,
Stockschrauben, Metalldübel).
  Montageanleitung sowie Verlegeanleitung inkl.
Abstandsvorgaben gemäß LAR.
  Protokollierte Abnahme der fachgerechten und
ordnungsgemäßen Befestigung und Einhaltung der
vorgeschriebenen Abstände und Brandschutzanforderungen.
  Nachweise über die Einhaltung der DIBT-Richtlinien
und LAR-Vorschriften.

Angebotenes Fabrikat / Typ:
'.................................'

Alle genannten Vorgaben sind verbindlich einzuhalten.
Abweichungen hiervon führen zur Nichtabnahme der
Leistungen. Die Rohrschellen sind vollständig montiert,
geprüft und dokumentiert zu übergeben.
Menge: 175,000 St

**01.00.0014 Kondensatschlauch DN 25**
Kondensatschlauch DN 25
Leistungsumfang:

Der Auftragnehmer muss hochwertige Kondensatschläuche
der Nennweite DN 25 liefern, fachgerecht montieren und
vollständig betriebsbereit übergeben. Diese
Kondensatschläuche dienen dem sicheren Abtransport von
Kondenswasser, das bei den Klimaanlagen-Innengeräten
entsteht, und müssen dauerhaft dicht, sicher und
störungsfrei funktionieren.
Technische Anforderungen und Vorgaben:
1. Material und Qualität

  Kondensatschlauch aus hochwertigem, flexiblem
Kunststoff (z.B. PVC oder Polyethylen),
korrosionsbeständig und resistent gegenüber
Algenbildung, UV-Strahlung sowie chemischen Einflüssen.
  Nennweite (Innendurchmesser) von mindestens DN 25
(25 mm), um einen sicheren und störungsfreien Ablauf
des anfallenden Kondenswassers zu gewährleisten.
  Temperaturbeständigkeit mindestens im Bereich von
-20 °C bis +80 °C, geeignet für den Einsatz im Innen-
und Außenbereich.

2. Montage und Verlegung

  Sichere und fachgerechte Montage der
Kondensatschläuche mit geeignetem Befestigungsmaterial
(Rohrschellen, Kabelbinder oder vergleichbar), um
Durchhängen, Knickstellen oder mechanische
Beschädigungen sicher auszuschließen.
  Der Kondensatschlauch ist mit ausreichendem Gefälle
zu verlegen, um einen störungsfreien Ablauf des
Kondensats sicherzustellen (mindestens 2 % Gefälle zur
Abflussstelle).
  Anschluss an das vorhandene Schmutzwassernetz
(HT-Rohrsystem) unter Einsatz eines geeigneten und
fachgerecht dimensionierten Siphons, um
Geruchsrückfluss sicher zu verhindern.
  Rohrdurchführungen durch Wände und Decken sind
brandschutztechnisch gemäß den Vorgaben der LAR
(Leitungsanlagen-Richtlinie) und DIBT (Deutsches
Institut für Bautechnik) mit mindestens
R90-Brandschutzstandard auszuführen.

3. Dichtheit und Funktionsprüfung

  Nach Installation zwingende Durchführung einer
Dichtheitsprüfung und Funktionsprüfung, um
einwandfreien und störungsfreien Kondensatabfluss
sicherzustellen. Ergebnisse der Prüfungen sind
detailliert zu protokollieren und dem Auftraggeber
vorzulegen.

4. Dokumentationspflichten

Folgende Dokumentation ist vollständig und
nachvollziehbar dem Auftraggeber auszuhändigen:

  Technische Datenblätter der verwendeten
Kondensatschläuche.
  Montage- und Installationsanleitung inkl. Hinweisen
zum richtigen Gefälle und zur fachgerechten
Befestigung.
  Protokollierte Dichtheits- und Funktionsprüfung
nach Abschluss der Montage.
  Dokumentation der brandschutztechnischen Maßnahmen
und Einhaltung der LAR/DIBT-Anforderungen.

Angebotenes Fabrikat / Typ:
'.................................'

Die oben genannten Vorgaben sind verbindlich
einzuhalten. Abweichungen hiervon führen zur
Nichtabnahme der Leistung. Alle Leistungen sind
betriebsfertig installiert, geprüft und dokumentiert zu
übergeben.
Menge: 70,000 m

**01.00.0015 Herstellen Kondensatanschluss**
Herstellen Kondensatanschluss
Leistungsumfang:

Der Auftragnehmer muss einen fachgerechten, sicheren
und dauerhaften Anschluss der Kondensatleitungen an die
bauseitig vorhandene Entwässerungsanlage herstellen.
Diese Leistung umfasst die vollständige und
betriebsbereite Verlegung sowie Installation aller
notwendigen Komponenten und Materialien für einen
einwandfreien, dauerhaft funktionssicheren
Kondensatabfluss.
Technische Anforderungen und Vorgaben:
1. Anbindung und Übergänge

  Fachgerechter Anschluss der
Kondensatschlauchleitung (DN 25) an die vorhandene
HT-Rohrleitung (DN 70) des Gebäudes.
  Der Übergang von der flexiblen
Kondensatschlauchleitung auf das HT-Rohrsystem muss
mittels geeigneter Übergangsstücke und
Verbindungselemente (HT-Muffen, Übergangsstücke mit
Dichtungen) dauerhaft dicht und sicher ausgeführt
werden.

2. HT-Rohrsystem und Verlegung

  Verwendung hochwertiger HT-Rohre und Formstücke
(Bögen, Abzweigstücke, Muffen) aus schwer entflammbarem
Polypropylen (PP), geeignet für Temperaturen bis
mindestens +95 °C, mit einem Durchmesser von DN 70.
  Verlegung der HT-Rohre fachgerecht und dauerhaft
auf dem Fußboden des Technikraums mit ausreichendem und
dauerhaftem Gefälle (mindestens 2 %) zur
nächstgelegenen vorhandenen Fallleitung bzw. zur
nächsten vorhandenen Fußbodenentwässerung (FE), Distanz
ca. 10 m.
  Die Rohrleitung muss übersichtlich, zugänglich und
prüfbar verlegt werden, um spätere Wartungen und
Inspektionen zu ermöglichen.

3. Siphon und Geruchsverschluss

  Einbau eines geeigneten und zugelassenen Siphons
als Geruchsverschluss, um den Rückfluss unangenehmer
Gerüche aus der vorhandenen Entwässerungsanlage
dauerhaft zu verhindern.
  Der Siphon muss ausreichend dimensioniert und
leicht zugänglich (z.B. für Reinigungszwecke)
installiert sein.

4. Befestigungsmaterial und Montage

  Lieferung und Verwendung aller notwendigen,
hochwertigen Befestigungsmaterialien (Rohrschellen,
Rohrhalterungen, Dübel, Schrauben), die für die sichere
und dauerhafte Verlegung der HT-Rohre notwendig sind.
  Fachgerechte Bohrungen und Befestigungen, um
Schäden an der vorhandenen Bausubstanz und Rohrleitung
auszuschließen.

5. Brandschutz und Vorschriften

  Rohrdurchführungen durch Wand- und
Deckendurchbrüche sind gemäß der aktuell gültigen
Leitungsanlagen-Richtlinie (LAR) und den Maßgaben des
Deutschen Instituts für Bautechnik (DIBT) mit
mindestens Feuerwiderstandsklasse R90 zu erstellen.
  Mindestabstände zu anderen Leitungen und Bauteilen
nach LAR und DIBT sind zwingend einzuhalten.

6. Dichtheitsprüfung und Abnahme

  Nach Abschluss der Montagearbeiten zwingend
durchzuführende Dichtheitsprüfung aller neu
installierten Rohrleitungen und Anschlüsse. Ergebnisse
der Prüfung sind zu dokumentieren und dem Auftraggeber
zu übergeben.
  Funktionsprüfung zur Sicherstellung eines
störungsfreien Kondensatablaufs.

7. Dokumentationspflichten

Folgende Dokumentation ist dem Auftraggeber verbindlich
zu übergeben:

  Technische Datenblätter der verwendeten
Rohrleitungen, Verbindungselemente,
Befestigungsmaterialien und des Siphons.
  Ausführliche Montage- und Installationsanleitung.
  Dichtheits- und Funktionsprüfprotokoll.
  Brandschutznachweise und Dokumentation der
Einhaltung aller relevanten Vorschriften und Normen
(LAR, DIBT).

Angebotenes Fabrikat / Typ:
'.................................'

Die genannten technischen Vorgaben sind verbindlich
einzuhalten. Abweichungen hiervon führen zur
Nichtabnahme. Alle Leistungen sind fachgerecht
installiert, geprüft, dokumentiert und vollständig
betriebsbereit zu übergeben.
Menge: 35,000 St

**01.00.0016 Profilstahl**
Profilstahl für Halte- und Festpunktkonstruktionen
Leistungsumfang:

Der Auftragnehmer muss hochwertige, verzinkte
Profilstahl-Elemente in handelsüblichen Formen
(Flachstahl, T-Stahl, Doppel-T-Stahl, Winkelstahl,
U-Stahl usw.) liefern, zu stabilen und dauerhaften
Halte- und Rahmenkonstruktionen fachgerecht verarbeiten
und betriebsfertig montieren. Diese Konstruktionen
dienen der sicheren, tragfähigen Befestigung und
Aufhängung der Klimageräte, Rohrleitungen und
Zubehörteile.
Technische Anforderungen und Vorgaben:
1. Materialqualität und Profilarten

  Lieferung von handelsüblichem Profilstahl in
unterschiedlichen Formen (Flachstahl, T-Stahl,
Doppel-T-Träger, Winkelstahl, U-Stahl) je nach
Erfordernissen der Konstruktion.
  Hochwertiger Profilstahl mit dauerhaftem
Korrosionsschutz durch werkseitige Feuerverzinkung
gemäß DIN EN ISO 1461.

2. Konstruktion und Verarbeitung

  Profilstahl ist auf der Baustelle fachgerecht zu
Halte-, Festpunkt- oder Rahmenkonstruktionen
entsprechend den statischen Anforderungen und den
Einbausituationen zu verarbeiten.
  Alle Stahlkonstruktionen sind präzise und dauerhaft
tragfähig auszubilden, und bei der Montage sind
sämtliche statische Erfordernisse zu erfüllen und zu
dokumentieren.
  Nachträgliche Verzinkung der Schnittstellen (z. B.
Schnittflächen, Bohrungen, Schweißstellen) durch
geeignete Zinkschutzbeschichtungen (z. B.
Zinkstaubfarbe, Zinkspray nach DIN EN ISO 1461)
sicherstellen, um durchgängigen Korrosionsschutz zu
gewährleisten.

3. Befestigungsmaterial und Montage

  Einschließlich sämtlichem hochwertigem
Befestigungsmaterial wie verzinkten oder
Edelstahl-Schrauben, Muttern, Unterlegscheiben und
Metalldübeln, passend zu den jeweiligen
Befestigungspunkten und Anforderungen.
  Alle Bohrungen in Mauerwerk oder Stahlbeton sind
fachgerecht, staubarm und mit hoher Präzision
auszuführen. Bei der Befestigung sind hochwertige
Metalldübel entsprechend den jeweiligen Untergründen
(Beton, Mauerwerk, Stahlbeton) einzusetzen.
  Die Montage und Ausrichtung aller Konstruktionen
ist exakt und dauerhaft tragfähig vorzunehmen.

4. Statik und Belastbarkeit

  Alle Konstruktionen müssen dauerhaft sicher und
tragfähig sein und sämtliche Lasten (Eigengewicht,
Klimageräte, Rohrleitungen, Zubehör) dauerhaft und
sicher aufnehmen können.
  Die Dimensionierung und Verarbeitung der
Profilstahl-Konstruktionen ist gemäß statischen
Erfordernissen und den einschlägigen bautechnischen
Normen (z. B. DIN EN 1993 Eurocode 3) auszuführen.

5. Korrosionsschutz und Oberflächenschutz

  Alle verwendeten Profilstähle und nachträglich
bearbeiteten Stellen sind umfassend und dauerhaft
korrosionsgeschützt durch Feuerverzinkung gemäß DIN EN
ISO 1461 sowie Nachverzinkung mittels Zinkstaubfarbe
oder Zinkspray sicherzustellen.

6. Dokumentation und Nachweise

Folgende Dokumentation ist vollständig an den
Auftraggeber zu übergeben:

  Technische Datenblätter und Werkszeugnisse der
verwendeten Stahlprofile und Verbindungselemente.
  Statische Nachweise bzw. Dimensionierungsgrundlagen
der Tragkonstruktionen.
  Montage- und Verarbeitungsanleitung sowie Nachweis
des durchgängigen Korrosionsschutzes.
  Fotodokumentation der fertiggestellten
Konstruktionen.
  Protokolle zur Prüfung der Tragfähigkeit und
fachgerechten Montage.

Angebotenes Fabrikat / Typ:
'.................................'

Die hier genannten technischen Vorgaben und
Anforderungen sind verbindlich einzuhalten.
Abweichungen hiervon führen zur Nichtabnahme der
Leistungen. Alle Konstruktionen sind fachgerecht
erstellt, geprüft, vollständig dokumentiert und
betriebsfertig zu übergeben.
Menge: 55,000 kg

#### Unterabschnitt 01.01 Elektrotechnik

**01.01.0001 Reparaturschalter 32A**
Reparaturschalter 32 A  für Außeneinheit

Leistungsumfang:

Der Auftragnehmer muss einen Reparatur- und
Wartungsschalter (Lasttrennschalter) für die
Außeneinheiten der Klimaanlage liefern, fachgerecht
installieren, elektrisch anschließen und betriebsfertig
übergeben. Dieser Schalter ermöglicht das sichere
Abschalten und Freischalten der Außeneinheit von der
Spannungsversorgung, insbesondere bei Wartungs-,
Reparatur- oder Servicearbeiten.
Technische Anforderungen und Vorgaben:
1. Schalterausführung

  Robuster Lasttrennschalter mit rotem Drehgriff auf
gut sichtbarer gelber Grundplatte, montiert in einem
stabilen, wetterfesten Gehäuse.
  Ausgelegt für Spannungen von 230/400 V und einer
maximalen Schaltleistung von mindestens 32 A.
  Sicherstellung der sicheren elektrischen Trennung
(allpolig abschaltend) der Klimaanlagen-Außeneinheit.

2. Sicherheitsfunktionen

  Schalter muss in der AUS-Stellung zuverlässig
mittels eines Vorhängeschlosses gegen unbefugtes oder
versehentliches Wiedereinschalten gesichert werden
können (Lockout-Tagout-Verfahren).
  Geeignet für den Einsatz im Freien durch
Schutzklasse mindestens IP65 (staubdicht,
strahlwassergeschützt), damit eine sichere und
zuverlässige Funktion unter allen Witterungsbedingungen
dauerhaft gewährleistet ist.

3. Abmessungen und Gehäuse

  Kompakte Abmessungen des Schaltergehäuses: ca. 140
mm (Höhe) × 80 mm (Breite) × 110 mm (Tiefe).
  Schaltergehäuse in hochwertiger Ausführung aus UV-
und wetterbeständigem Material (Polycarbonat oder
vergleichbar), Farbe grau, mit dauerhaft lesbarer
Beschriftung zur eindeutigen Erkennung von Ein/Aus.

4. Elektrischer Anschluss und Installation

  Installation unmittelbar an der Außeneinheit der
Klimaanlage oder in unmittelbarer Nähe, um eine sichere
Wartung und Servicearbeiten gewährleisten zu können.
  Alle elektrischen Anschlüsse sind nach
VDE-Richtlinien, DIN VDE 0100-600 und
Herstellervorgaben auszuführen und zu dokumentieren.
  Der Anschluss erfolgt mit geeigneten und
zugelassenen Anschlussleitungen, entsprechend der
Anlagenleistung und Belastbarkeit von mindestens 32 A,
sowie geeigneten Kabelverschraubungen zur
Gewährleistung der Schutzart IP65.

5. Montage und Befestigung

  Fachgerechte Montage des Schaltergehäuses an
stabilen Befestigungspunkten mit geeignetem
Befestigungsmaterial (z.B. Edelstahl- oder verzinkte
Schrauben und Dübel).
  Die Montage erfolgt unter Berücksichtigung der
optimalen Zugänglichkeit für Wartungs- und
Bedienpersonal.

6. Prüfung, Funktionskontrolle und Übergabe

  Vor Übergabe zwingend Durchführung einer
Funktionsprüfung und elektrischen Sicherheitsprüfung
nach DIN VDE 0100-600. Die Prüfung beinhaltet u.a. das
sichere Freischalten, Einschalten und die Absicherung
mittels Vorhängeschloss.
  Die Ergebnisse der Prüfung sind ausführlich zu
protokollieren und bei Abnahme dem Auftraggeber zu
übergeben.

7. Dokumentation und Nachweise

Folgende Dokumentation ist verbindlich dem Auftraggeber
zu übergeben:

  Technisches Datenblatt des verwendeten
Reparaturschalters.
  Installations- und Bedienungsanleitung.
  Prüfprotokoll der Funktionsprüfung und elektrischen
Sicherheitsprüfung nach DIN VDE 0100-600.
  Nachweis über IP65 Schutzklasse und Einhaltung
relevanter Normen.

Angebotenes Fabrikat / Typ:
'.................................'

Die oben genannten Vorgaben sind verbindlich
einzuhalten. Abweichungen hiervon führen zur
Nichtabnahme. Alle Leistungen sind fachgerecht
installiert, vollständig dokumentiert und geprüft
betriebsfertig zu übergeben.
Menge: 35,000 St

**01.01.0002 Abzweigdose AP 100x100**
Abzweigdose AP 100x100 (Feuchtraumausführung)
Leistungsumfang:

Der Auftragnehmer muss hochwertige Aufputz-Abzweigdosen
für Feuchtraumanwendungen (VDE-geprüft) in der
Dimension 100 × 100 × 40 mm liefern, fachgerecht
installieren, elektrisch anschließen und vollständig
betriebsfertig übergeben. Diese dienen der sicheren und
zuverlässigen Verteilung der elektrischen Anschlüsse im
Bereich der Klimageräte.
Technische Anforderungen und Vorgaben:
1. Material und Ausführung

  Robuste Abzweigdose aus hochwertigem,
widerstandsfähigem Polyethylen (PE), geeignet für den
Einsatz in Feuchträumen und Außenbereichen.
  Farbe der Dose: RAL 7035 (Lichtgrau).
  Mindestschutzart: IP54 (staub- und
spritzwassergeschützt), geeignet für Installationen in
feuchten Umgebungen.

2. Abmessungen und Ausstattung

  Abmessungen: Länge × Breite × Tiefe mindestens 100
× 100 × 40 mm, um ausreichenden Installationsraum für
die Verdrahtung zu gewährleisten.
  Dose ausgestattet mit selbstdichtenden
Kabeleinführungen, geeignet für Kabelquerschnitte von
mindestens 1,5 mm² bis maximal 4 mm².
  Vormontierter, stabiler Deckel mit umlaufender
Dichtung zur Sicherstellung der Schutzart IP54.

3. Elektrische Eigenschaften und Sicherheit

  Geeignet für Netzspannung bis zu 400 V (AC).
  VDE-geprüft mit einer Prüftemperatur
(Glühdrahttest) von mindestens 750°C, um eine hohe
Sicherheit im Brandfall sicherzustellen.
  Die Dose muss den aktuellen Vorschriften der DIN
VDE 0606-1 (Installationsdosen für Niederspannung)
entsprechen.

4. Montage und Befestigung

  Fachgerechte Montage und Befestigung der
Abzweigdose an Wänden oder anderen tragfähigen
Untergründen unter Verwendung geeigneten
Befestigungsmaterials (rostfreie Schrauben, Dübel
usw.).
  Bohrungen und Befestigungen sind sauber, präzise
und dauerhaft haltbar auszuführen.
  Die Dose ist so zu platzieren, dass sie dauerhaft
zugänglich und gut wartbar ist.

5. Anschluss und Verdrahtung

  Die Verdrahtung innerhalb der Abzweigdose ist
übersichtlich, fachgerecht und entsprechend den
geltenden Normen und Vorschriften (DIN VDE 0100)
auszuführen.
  Einhaltung der Farbkennzeichnung der Leiter sowie
Verwendung geeigneter Verbindungsklemmen und
Zugentlastungen.

6. Prüfung, Funktionskontrolle und Abnahme

  Nach Abschluss der Installation zwingende
Durchführung einer elektrischen Sicherheitsprüfung nach
DIN VDE 0100-600.
  Prüfung der IP-Schutzart (IP54) und der
mechanischen Festigkeit.
  Erstellung eines Prüfprotokolls, das dem
Auftraggeber bei Abnahme zu übergeben ist.

7. Dokumentation und Nachweise

Folgende Dokumentation ist vollständig und
nachvollziehbar dem Auftraggeber auszuhändigen:

  Technische Datenblätter der eingesetzten
Abzweigdose.
  Montageanleitung inkl. Hinweise zur fachgerechten
Verdrahtung.
  Prüfprotokoll der elektrischen Sicherheitsprüfung.
  Nachweis über IP54-Schutzart und bestandene
Prüftemperatur gemäß VDE.

Angebotenes Fabrikat / Typ:
'.................................'

Die genannten Vorgaben sind verbindlich einzuhalten.
Abweichungen hiervon führen zur Nichtabnahme. Alle
Leistungen sind betriebsfertig installiert, geprüft,
dokumentiert und vollständig betriebsbereit zu
übergeben.
Menge: 35,000 St

**01.01.0003 (N)HXMH 3x2,5 mm²**
Installationsleitung (N)HXMH 3x2,5 mm², halogenfrei
Leistungsumfang:

Der Auftragnehmer muss halogenfreie
Installationsleitungen vom Typ (N)HXMH 3x2,5 mm²
liefern, fachgerecht installieren, elektrisch
anschließen und vollständig betriebsbereit übergeben.
Die Leitungen dienen der sicheren und zuverlässigen
elektrischen Versorgung der Klimaanlagen-Komponenten,
unter Berücksichtigung höchster Sicherheitsstandards
und Brandschutzanforderungen.
Technische Anforderungen und Vorgaben:
1. Leitungsart und Spezifikation

  Installationsleitung halogenfrei, Typ (N)HXMH,
3-adrig mit einem Leiterquerschnitt von je 2,5 mm².
  Nennspannung 0,6/1 kV gemäß VDE 0472 Teil 804,
Prüfart C.
  Halogenfrei gemäß DIN VDE 0285-525-2-51, raucharm
und flammwidrig mit geringer Brandlast und minimaler
Rauchgasbildung bei Brandfällen.

2. Verlegeart und Befestigung

  Leitung fachgerecht und dauerhaft mit
Abstandschellen an Betondecken und -wänden montieren,
um sicheren Halt, mechanische Entlastung und klare
Führung der Leitungen sicherzustellen.
  Wo gefordert, ist die Leitung in vorhandene oder
neu zu installierende Schutzrohre oder
Installationskanäle fachgerecht einzuziehen. Dabei sind
Schäden an der Leitung zu vermeiden und die mechanische
Beanspruchung gering zu halten.
  Alle Durchführungen und Übergänge zu Wänden und
Decken sind brandschutztechnisch gemäß LAR und
DIBT-Vorgaben (mindestens Feuerwiderstandsklasse R90)
auszuführen und abzudichten.

3. Elektrischer Anschluss

  Alle elektrischen Anschlüsse sind fachgerecht,
übersichtlich und normgerecht gemäß DIN VDE 0100 Teil
520 (Leitungsverlegung) sowie Teil 600 (Prüfungen)
herzustellen.
  Verwendete Klemmen und Verbindungselemente müssen
für den Leiterquerschnitt von 2,5 mm² geeignet,
dauerhaft beständig und wartungsfreundlich sein.

4. Brandschutzanforderungen

  Installationsleitung muss halogenfrei und raucharm
gemäß DIN EN 60754 und DIN EN 61034 sein.
  Die Leitung ist schwer entflammbar nach IEC 60332-1
und IEC 60332-3, wodurch im Brandfall eine deutlich
reduzierte Gefahr der Ausbreitung besteht.
  Alle Kabel- und Leitungsdurchführungen müssen den
Anforderungen der Leitungsanlagen-Richtlinie (LAR) und
den Vorgaben des Deutschen Instituts für Bautechnik
(DIBT) entsprechen.

5. Prüfung, Funktionskontrolle und Abnahme

  Nach vollständiger Installation ist eine
elektrische Sicherheitsprüfung nach DIN VDE 0100-600
durchzuführen und protokollarisch nachzuweisen.
  Sicht- und Funktionsprüfung einschließlich Prüfung
auf mechanische Beschädigungen und korrekte Montage
sowie Einhaltung aller Abstands- und
Befestigungsvorgaben.

6. Dokumentation und Nachweise

Folgende Dokumentation ist dem Auftraggeber verbindlich
zu übergeben:

  Technische Datenblätter und
Herstellerbescheinigungen der verwendeten Leitungen.
  Ausführliche Montage- und Installationsanleitung.
  Prüfprotokoll der elektrischen Sicherheitsprüfung.
  Nachweise über halogenfreie Ausführung,
Flammwidrigkeit und Brandschutzkonformität der Leitung
gemäß VDE und IEC-Normen.

Angebotenes Fabrikat / Typ:
'.................................'

Die genannten Vorgaben sind verbindlich einzuhalten.
Abweichungen hiervon führen zur Nichtabnahme. Alle
Leistungen sind betriebsfertig installiert, geprüft,
dokumentiert und vollständig betriebsbereit zu
übergeben.
Menge: 210,000 m

**01.01.0004 (N)HXMH 5 x 2,5 mm²**
Installationsleitung (N)HXMH 5 x 2,5 mm² halogenfrei
Leistungsumfang:

Der Auftragnehmer muss halogenfreie
Installationsleitungen vom Typ (N)HXMH 5 x 2,5 mm²
liefern, fachgerecht installieren, elektrisch
anschließen und vollständig betriebsbereit übergeben.
Die Leitungen dienen der zuverlässigen, sicheren
elektrischen Versorgung von Klimageräten, Steuerungen
und weiterer elektrischer Verbraucher, wobei hohe
Anforderungen an den Brandschutz erfüllt werden müssen.
Technische Anforderungen und Vorgaben:
1. Leitungsart und Spezifikation

  Installationsleitung halogenfrei, Typ (N)HXMH,
fünfadrig mit einem Leiterquerschnitt von jeweils 2,5
mm².
  Nennspannung 0,6/1 kV nach VDE 0472 Teil 804,
Prüfart C.
  Die Leitung muss halogenfrei nach DIN VDE
0285-525-2-51 ausgeführt sein und im Brandfall eine
sehr geringe Rauchgasentwicklung aufweisen.

2. Verlegeart und Befestigung

  Verlegung der Leitung an Betondecken und -wänden
fachgerecht und sicher mit Abstandschellen, um
mechanische Belastungen zu minimieren und eine saubere
Kabelführung zu gewährleisten.
  Wo notwendig, ist die Leitung in vorhandene oder
neu zu installierende Schutzrohre oder
Installationskanäle einzuziehen. Dabei ist
sicherzustellen, dass Beschädigungen ausgeschlossen
werden und die mechanische Belastung minimal bleibt.
  Alle Durchführungen von Wänden und Decken müssen
den brandschutztechnischen Anforderungen gemäß LAR und
DIBT (mindestens Feuerwiderstandsklasse R90)
entsprechen und dauerhaft dicht ausgeführt sein.

3. Elektrische Installation

  Der elektrische Anschluss erfolgt gemäß DIN VDE
0100, insbesondere Teil 520 (Leitungsverlegung) und
Teil 600 (Prüfungen).
  Verbindungsklemmen und Anschlüsse müssen für einen
Leiterquerschnitt von 2,5 mm² geeignet, dauerhaft
beständig, wartungsfreundlich und übersichtlich
installiert sein.

4. Brandschutzanforderungen

  Die Installationsleitung ist halogenfrei und
raucharm gemäß DIN EN 60754 und DIN EN 61034
auszuführen.
  Schwer entflammbar nach IEC 60332-1 und IEC 60332-3
zur Gewährleistung minimaler Brandweiterleitung und zur
Erfüllung höchster Sicherheitsanforderungen in
Gebäuden.

5. Prüfung, Funktionskontrolle und Abnahme

  Nach erfolgter Installation ist zwingend eine
elektrische Sicherheitsprüfung nach DIN VDE 0100-600
durchzuführen. Ergebnisse sind zu protokollieren und
dem Auftraggeber vorzulegen.
  Sichtprüfung zur Kontrolle der mechanischen
Unversehrtheit und korrekten Installation der Leitung.

6. Dokumentation und Nachweise

Folgende Unterlagen sind verbindlich dem Auftraggeber
zu übergeben:

  Technische Datenblätter und Prüfzeugnisse der
verwendeten Leitung.
  Montage- und Installationsanleitung inkl.
Einhaltung brandschutztechnischer Vorgaben.
  Prüfprotokoll zur elektrischen Sicherheitsprüfung
nach DIN VDE 0100-600.
  Nachweise der halogenfreien Ausführung,
Schwerentflammbarkeit und Erfüllung aller relevanten
VDE- und IEC-Normen.

Angebotenes Fabrikat / Typ:
'.................................'

Die genannten Vorgaben sind verbindlich einzuhalten.
Abweichungen hiervon führen zur Nichtabnahme. Alle
Leistungen sind fachgerecht ausgeführt, geprüft,
dokumentiert und vollständig betriebsbereit zu
übergeben.
Menge: 350,000 m

**01.01.0005 J-H(ST)H 2 x 2 x 0,8 mm**
Halogenfreies Installationskabel J-H(ST)H 2 x 2 x 0,8
mm
Leistungsumfang:

Der Auftragnehmer muss halogenfreie Installationskabel
vom Typ J-H(ST)H 2 x 2 x 0,8 mm (Kommunikations- und
Steuerleitung) liefern, fachgerecht installieren,
anschließen und betriebsfertig übergeben. Diese Leitung
dient der sicheren und zuverlässigen Kommunikation
zwischen Steuerungskomponenten und
Klimaanlagenkomponenten und erfüllt strenge
Brandschutzanforderungen.
Technische Anforderungen und Vorgaben:
1. Leitungsart und Spezifikation

  Halogenfreies Installationskabel J-H(ST)H,
abgeschirmt, zwei verseilte Paare (2x2) mit
Aderdurchmesser 0,8 mm.
  Geeignet für Kommunikations-, Steuerungs- und
Signalübertragungen.
  Ausführung nach VDE 0815 und VDE 0472, Teil 804,
Prüfart C.
  Halogenfrei, schwer entflammbar, raucharm und
korrosionsarm nach DIN EN 60754-1/-2 und DIN EN 61034.

2. Verlegeart und Befestigung

  Leitung mit geeigneten Abstandschellen fachgerecht
und dauerhaft sicher an Betondecken und -wänden
befestigen.
  Wo gefordert, sind Leitungen in vorhandene oder neu
zu installierende Schutzrohre oder Installationskanäle
einzuziehen. Dabei auf beschädigungsfreie,
zugentlastete und spannungsarme Verlegung achten.
  Alle Wand- und Deckendurchführungen sind
brandschutztechnisch gemäß den Vorgaben der LAR und des
DIBT (mindestens Feuerwiderstandsklasse R90)
herzustellen und abzudichten.

3. Elektrischer Anschluss

  Elektrische Anschlüsse der Kommunikationsleitungen
müssen übersichtlich, zugentlastet und normgerecht nach
DIN VDE 0100 sowie Herstellervorgaben erfolgen.
  Verwendete Verbindungselemente (Klemmen, Verbinder)
sind speziell für Kommunikationsleitungen mit 0,8 mm
Aderdurchmesser geeignet und zugelassen.

4. Brandschutzanforderungen

  Halogenfreie Ausführung nach DIN EN 60754 zur
Minimierung der Rauchentwicklung und korrosiven
Gasbildung im Brandfall.
  Schwer entflammbar gemäß IEC 60332-1 und IEC
60332-3, mit geringer Flammenausbreitung zur Erhöhung
der Gebäudesicherheit.

5. Prüfung, Funktionskontrolle und Abnahme

  Nach der Installation ist eine Funktions- und
elektrische Sicherheitsprüfung gemäß DIN VDE 0100-600
durchzuführen.
  Die Leitungen sind auf ordnungsgemäße Verlegung,
Beschädigungsfreiheit und elektrische Funktionalität zu
prüfen. Prüfergebnisse sind protokollarisch zu
dokumentieren und dem Auftraggeber bei der Abnahme zu
übergeben.

6. Dokumentation und Nachweise

Folgende Unterlagen sind vollständig dem Auftraggeber
auszuhändigen:

  Technische Datenblätter und Werkszeugnisse der
verwendeten Leitungen.
  Montageanleitung inklusive detaillierter
Beschreibung der korrekten Verlege- und
Befestigungstechniken.
  Prüfprotokoll der elektrischen Funktions- und
Sicherheitsprüfung.
  Nachweise der Halogenfreiheit,
Schwerentflammbarkeit und Konformität mit allen
relevanten VDE- und IEC-Normen.

Angebotenes Fabrikat / Typ:
'.................................'

Die oben genannten Vorgaben sind verbindlich
einzuhalten. Abweichungen hiervon führen zur
Nichtabnahme. Alle Leistungen sind geprüft,
dokumentiert und vollständig betriebsbereit zu
übergeben.
Menge: 350,000 m

**01.01.0006 J-H(ST)H 4 x 2 x 0,8 mm**
Halogenfreies Installationskabel J-H(ST)H 4 x 2 x 0,8
mm
Leistungsumfang:

Der Auftragnehmer muss halogenfreie Installationskabel
vom Typ J-H(ST)H 4 x 2 x 0,8 mm (abgeschirmtes
Kommunikations- und Steuerkabel) liefern, fachgerecht
installieren, anschließen und vollständig
betriebsbereit übergeben. Das Kabel dient der sicheren,
zuverlässigen und störungsfreien Kommunikation und
Steuerung zwischen Klimageräten und
Steuerungskomponenten unter Einhaltung strenger
Brandschutzanforderungen.
Technische Anforderungen und Vorgaben:
1. Leitungsart und Spezifikation

  Halogenfreies Installationskabel J-H(ST)H mit 4
verseilten Aderpaaren (4 x 2) mit je 0,8 mm
Aderdurchmesser.
  Geschirmte Ausführung zur Minimierung
elektromagnetischer Störeinflüsse.
  Konformität nach VDE 0815 und VDE 0472, Teil 804,
Prüfart C.
  Halogenfrei, raucharm, schwer entflammbar nach DIN
EN 60754-1/-2 und DIN EN 61034.

2. Verlegeart und Befestigung

  Leitung fachgerecht und sicher mit Abstandschellen
an Betondecken und -wänden montieren, um mechanische
Belastungen auszuschließen und die Leitung
übersichtlich zu führen.
  Einziehen der Leitungen in vorhandene oder neu zu
installierende Schutzrohre oder Installationskanäle,
dabei Beschädigungen vermeiden und Zugbelastungen
minimieren.
  Brandschutzgerechte Durchführung durch Wand- und
Deckendurchbrüche gemäß Leitungsanlagen-Richtlinie
(LAR) und Vorgaben des Deutschen Instituts für
Bautechnik (DIBT) mit Feuerwiderstandsklasse R90
dauerhaft dicht ausführen.

3. Elektrischer Anschluss

  Anschlüsse der Kommunikationsleitungen normgerecht
nach DIN VDE 0100 sowie Herstelleranforderungen
herstellen.
  Verwendung geeigneter und für Kommunikationskabel
zugelassener Verbindungselemente und Klemmen passend
zum Aderdurchmesser (0,8 mm).

4. Brandschutzanforderungen

  Halogenfreie Ausführung gemäß DIN EN 60754 zur
Minimierung der Rauchentwicklung und Reduktion
korrosiver Gase bei Brandfällen.
  Schwer entflammbar gemäß IEC 60332-1 und IEC
60332-3, mit stark eingeschränkter Brandweiterleitung
zur Einhaltung hoher Sicherheitsstandards im Gebäude.

5. Prüfung, Funktionskontrolle und Abnahme

  Durchführung einer elektrischen Funktionsprüfung
sowie einer Sicherheitsprüfung gemäß DIN VDE 0100-600.
  Sichtprüfung zur Sicherstellung korrekter
Installation, Befestigung und mechanischer
Unversehrtheit der Kabel.
  Erstellung eines detaillierten Prüfprotokolls, das
bei Abnahme dem Auftraggeber übergeben wird.

6. Dokumentation und Nachweise

Folgende Dokumentationen und Nachweise sind dem
Auftraggeber vollständig zu übergeben:

  Technische Datenblätter und Prüfzeugnisse des
verwendeten Kabels.
  Montageanleitung inklusive Empfehlungen zur
fachgerechten Verlegung und Befestigung.
  Prüfprotokoll der Funktions- und
Sicherheitsprüfung.
  Nachweise über Halogenfreiheit,
Schwerentflammbarkeit und Einhaltung aller relevanten
VDE- und IEC-Normen.

Angebotenes Fabrikat / Typ:
'.................................'

Die genannten technischen Vorgaben sind verbindlich
einzuhalten. Abweichungen hiervon führen zur
Nichtabnahme. Alle Leistungen sind fachgerecht
installiert, geprüft, dokumentiert und vollständig
betriebsbereit zu übergeben.
Menge: 5,000 m

**01.01.0007 Kabelbezeichnungsschilder**
Kabelbezeichnungsschilder (ohne Firmenwerbung)
Leistungsumfang:

Der Auftragnehmer muss dauerhaft beständige, gut
lesbare Kabelbezeichnungsschilder liefern, fachgerecht
montieren und betriebsfertig übergeben. Diese dienen
der eindeutigen und nachhaltigen Kennzeichnung aller
installierten Leitungen, Kabel und Systeme. Die
Schilder dürfen keinerlei Firmenwerbung enthalten und
müssen rein informativen Zwecken dienen.
Technische Anforderungen und Vorgaben:
1. Material und Ausführung

  Kabelbezeichnungsschilder aus robustem,
UV-beständigem und witterungsfestem Kunststoff oder
Metall (Edelstahl oder Aluminium).
  Dauerhaft lesbare Beschriftung durch Lasergravur,
geprägte Schrift, oder gleichwertige dauerhaft lesbare
Beschriftungsmethode.
  Keine Firmenlogos oder Werbeschriften des
Auftragnehmers erlaubt.

2. Beschriftung und Inhalt

  Eindeutige Beschriftung mit relevanten
Informationen: z.B. Kabeltyp, Verwendungszweck,
Leitungsnummer, Verlegeort, Herkunft und Ziel, sowie
ggf. Spannungs- oder Leistungsangaben.
  Größe und Schriftbild müssen aus einem Abstand von
mindestens 1 m gut lesbar sein.
  Klar strukturierte, einheitliche und übersichtliche
Beschriftung aller Schilder nach vorab abgestimmtem
Schema.

3. Befestigung und Montage

  Lieferung einschließlich passender Schilderträger
und hochwertiger, dauerhafter Befestigungsbänder (z.B.
Edelstahlkabelbinder oder UV-beständige
Kunststoffbänder), um eine langfristig sichere und
dauerhaft lesbare Montage zu gewährleisten.
  Montage so vornehmen, dass die Schilder dauerhaft
sicher befestigt, zugänglich, gut sichtbar und
jederzeit eindeutig zuordenbar sind.
  Montage der Schilder an allen relevanten
Installationspunkten und in ausreichender Anzahl, um
alle Kabel und Leitungen dauerhaft eindeutig zu
identifizieren.

4. Qualitätsanforderungen

  Schilder müssen widerstandsfähig gegen mechanische
Beschädigungen, Feuchtigkeit, UV-Strahlung, Chemikalien
und Temperaturveränderungen sein.
  Schilder, Schilderträger und Befestigungselemente
müssen dauerhaft korrosionsbeständig und wartungsfrei
sein.

5. Prüfung und Abnahme

  Sicht- und Funktionsprüfung nach Montage zur
Sicherstellung der dauerhaften Lesbarkeit, sicheren
Befestigung und eindeutigen Zuordnung.
  Erstellung eines Abnahmeprotokolls inklusive
Fotodokumentation der installierten Schilder zur
Dokumentation gegenüber dem Auftraggeber.

6. Dokumentationspflichten

Folgende Unterlagen sind verbindlich an den
Auftraggeber zu übergeben:

  Technische Datenblätter der verwendeten Materialien
(Schilder, Träger, Befestigungselemente).
  Montageanleitung inkl. Vorgaben zur fachgerechten
und eindeutigen Beschriftung.
  Fotodokumentation der fertig montierten und
beschrifteten Schilder.
  Abnahmeprotokoll zur Prüfung der dauerhaften
Lesbarkeit und sicheren Befestigung.

Angebotenes Fabrikat / Typ:
'.................................'

Die oben genannten Vorgaben sind verbindlich
einzuhalten. Abweichungen hiervon führen zur
Nichtabnahme. Alle Leistungen sind geprüft,
dokumentiert und vollständig betriebsfertig zu
übergeben.
Menge: 70,000 St

**01.01.0008 Elektroinstallationsrohr M20**
Elektroinstallationsrohr DIN EN 50086, M20

Elektroinstallationsrohr DIN EN 50086, Maße DIN EN
60423, nicht flammenausbreitend, aus Kunststoff,
halogenfrei, einwandig, glatt, starr, angeformte Muffe,
Außendurchmesser  20 mm, Klassifizierungscode 3342,
Druckfestigkeit mittel, Schlagfestigkeit mittel,
Dauergebrauchs- und Installationstemperatur min. -25 °C
max. +90°C incl. Befestigungsschellen, Schrauben und
Dübel

liefern und betriebsfertig montieren.
Menge: 110,000 m

**01.01.0009 Elektroinstallationsrohr M32**
Elektroinstallationsrohr DIN EN 50086, M32 (32 mm)
Leistungsumfang:

Der Auftragnehmer muss hochwertige
Elektroinstallationsrohre nach DIN EN 50086 mit einem
Außendurchmesser von 32 mm (M32) liefern, fachgerecht
installieren, befestigen und vollständig betriebsbereit
übergeben. Diese Rohre dienen der sicheren und
geschützten Führung elektrischer Leitungen und
entsprechen den geltenden technischen Normen und
Vorschriften.
Technische Anforderungen und Vorgaben:
1. Material und Ausführung

  Elektroinstallationsrohr gemäß DIN EN 50086 sowie
DIN EN 60423 mit Außendurchmesser von 32 mm (M32).
  Ausführung einwandig und starr, gefertigt aus
hochwertigem, halogenfreiem Kunststoff (z. B.
Polypropylen oder gleichwertiges Material).
  Oberfläche glatt (innen und außen), für problemlose
und beschädigungsfreie Leitungsverlegung geeignet.
  Rohre mit angeformter Muffe zur sicheren, einfachen
und dichten Verbindung der Rohrstücke.

2. Brandschutz- und Sicherheitsanforderungen

  Rohre müssen halogenfrei und nicht
flammenausbreitend sein, um Rauch- und
Schadstoffentwicklung im Brandfall auf ein Minimum zu
reduzieren.
  Klassifizierungscode gemäß DIN EN 61386: 3342
(Druckfestigkeit mittel, Schlagfestigkeit mittel).
  Temperaturbeständigkeit für Dauergebrauchs- und
Installationstemperatur von mindestens -25 °C bis
maximal +90 °C.

3. Montage und Befestigung

  Lieferung einschließlich stabiler und
UV-beständiger Befestigungsschellen sowie rostfreier
Schrauben und Dübel.
  Fachgerechte Montage der Rohre an Betondecken und
-wänden, unter Einhaltung vorgeschriebener
Befestigungsabstände zur Gewährleistung optimaler
Stabilität und Zugentlastung.
  Rohrdurchführungen durch Wände und Decken gemäß den
brandschutztechnischen Anforderungen der
Leitungsanlagen-Richtlinie (LAR) und Vorgaben des
Deutschen Instituts für Bautechnik (DIBT) in mindestens
Feuerwiderstandsklasse R90 auszuführen.

4. Installation der Leitungen

  Elektrische Leitungen sind geschützt und
zugentlastet im Installationsrohr fachgerecht zu
verlegen.
  Es ist sicherzustellen, dass innerhalb des Rohres
ausreichende Reserven zur späteren Nachinstallation und
Wartung vorhanden sind.

5. Prüfung, Funktionskontrolle und Abnahme

  Nach der Montage ist eine Sichtprüfung
durchzuführen, um korrekte Installation, mechanische
Unversehrtheit und sichere Befestigung zu
gewährleisten.
  Erstellung und Übergabe eines Abnahmeprotokolls zur
Dokumentation der fachgerechten Montage.

6. Dokumentation und Nachweise

Folgende Dokumentation ist verbindlich dem Auftraggeber
auszuhändigen:

  Technische Datenblätter und Prüfzeugnisse der
verwendeten Elektroinstallationsrohre,
Befestigungsmaterialien und Zubehörteile.
  Montageanleitung inkl. Vorschriften nach DIN EN
50086.
  Nachweis über Halogenfreiheit,
Nicht-Flammenausbreitung und Einhaltung relevanter DIN-
und EN-Normen.
  Protokoll der Sichtprüfung und Montageprüfung.

Angebotenes Fabrikat / Typ:
'.................................'

Die genannten technischen Vorgaben sind verbindlich
einzuhalten. Abweichungen hiervon führen zur
Nichtabnahme. Alle Leistungen sind fachgerecht
installiert, geprüft, dokumentiert und vollständig
betriebsbereit zu übergeben.
Menge: 55,000 m

### Abschnitt 02 Sonstige Leistungen

#### Unterabschnitt 02.00 Stundenlohnarbeiten

**02.00.0004 Regelungstechniker**
Stundenlohnarbeiten werden ausschl. auf besondere
Anweisung des Auftraggebers hin, ausgeführt
(zu ) 2 Nr. 10 VOBIB). Der Nachweis für ausgeführte
Stundenlohnarbeiten ist zu führen und von der
zuständigen Bauleitung täglich abzeichnen zu lassen.

Die nachstehenden Verrechnungssätze sind unter
Beachtung der tarifrechtlichen Vorschriften zu
ermitteln, eventuell anwendbare Mindestlohnvorschriften
und eventuell anwendbare Antidiskriminierungsgesetze
müssen berücksichtigt werden. Die Verrechnungssätze
gelten unabhängig von der Anzahl der abgerechneten
Stunden. Sie enthalten den tatsächlichen Lohn mit den
Zuschlägen für Gemeinkosten, Sozialkassenbeiträge,
vermögenswirksame Leistungen u.dgl. sowie Lohn- und
Gehaltsnebenkosten.
Wegegelder und Fahrzeiten sowie Kfz-Kosten werden nicht
gesondert vergütet und sind in den Stundensätzen zu
berücksichtigen.

Zuschläge für Nacht-, Sonn- und Feiertagsarbeit sowie
Erschwerniszuschläge sind nicht in die
Stundenverrechnungssätze mit einzubeziehen, sondern
sofern nicht schon als Teilleistungspositionen im
Leistungsverzeichnis enthalten sind, im Bedarfsfall zu
vereinbaren und gesondert nachzuweisen.
Der Bieter erklärt, dass der Stundenverrechnungssatz
unter Beachtung der preisrechtlichen Vorschriften
ermittelt wurde und unabhängig von der Anzahl der
geleisteten Stunden gilt

Arbeitskraft : Regelungstechniker
Menge: 10,000 h

**02.00.0005 Stundenlohnarbeiten Obermonteur**
Stundenlohnarbeiten wie zuvor (03.01.0001) beschrieben,
jedoch

Arbeitskraft : Obermonteur.
Menge: 10,000 h

**02.00.0006 Stundenlohnarbeiten Monteur**
Stundenlohnarbeiten wie zuvor (03.01.0001) beschrieben,
jedoch

Arbeitskraft : Monteur.
Menge: 10,000 h

**02.00.0007 Stundenlohnarbeiten Helfer**
Stundenlohnarbeiten wie zuvor (03.01.0001) beschrieben,
jedoch

Arbeitskraft : Helfer
Menge: 10,000 h

**02.00.0008 Stundenlohnarbeiten Auszubildender**
Stundenlohnarbeiten wie zuvor (03.01.0001) beschrieben,
jedoch

Arbeitskraft : Auszubildender
Menge: 10,000 h

#### Unterabschnitt 02.01 Sonstige Arbeiten

**02.01.0001 Kernbohrungen 11-80 mm**
Kernbohrungen 11-80 mm (Mauerwerk bis 400 mm Tiefe)

Leistungsumfang:

Der Auftragnehmer muss fachgerecht Kernbohrungen mit
Durchmessern von 11 mm bis 80 mm in bestehendem
Mauerwerk herstellen. Diese dienen als Durchführungen
für Rohrleitungen, Leitungen und Installationskanäle.
Die Kernbohrungen sind bis zu einer Tiefe von 400 mm
fachgerecht und erschütterungsfrei auszuführen.
Technische Anforderungen und Vorgaben:

1. Ausführung der Kernbohrungen:

  Kernbohrungen mit einem Bohrdurchmesser zwischen 11
mm und maximal 80 mm, gemäß vorheriger detaillierter
Abstimmung mit dem Auftraggeber.
  Maximale Bohrtiefe 400 mm in Mauerwerk jeglicher
Art (Beton, Ziegelmauerwerk, Kalksandstein o.ä.).
  Die Ausführung muss erschütterungsarm erfolgen, um
Schäden am Gebäude und benachbarten Installationen zu
vermeiden.

2. Geräte, Hilfsmittel und Sicherheitsmaßnahmen:

  Der Auftragnehmer hat sämtliche für die Bohrungen
notwendigen Geräte, Werkzeuge und Hilfsmittel (wie
Bohrgeräte, Kernbohrkronen, Absaug- und Auffanggeräte)
vorzuhalten.
  Vorhaltung notwendiger Gerüste, Leitern oder
Hubarbeitsbühnen für schwer erreichbare Stellen gehört
ebenfalls zum Leistungsumfang und wird nicht separat
vergütet.
  Sicherstellung einer staub- und schmutzarmen
Durchführung der Arbeiten unter Einsatz entsprechender
Schutzmaßnahmen (z.B. Absaugung).

3. Prüfung und Vorbereitung:

  Vor Beginn der Kernbohrungen ist die exakte
Position der Bohrung durch den Auftragnehmer sorgfältig
auf eventuelle Kollisionspunkte mit bestehenden
Leitungen, Installationen, tragenden Wänden oder
Deckenbalken zu prüfen.
  Der Auftragnehmer trägt die volle Verantwortung für
die Vermeidung von Schäden durch fehlerhafte oder
ungenaue Prüfung und Positionierung.

4. Fehlbohrungen und Verschließen:

  Eventuelle Fehlbohrungen, die auf unsachgemäße
Vorbereitung oder Durchführung zurückzuführen sind,
werden durch den Auftragnehmer fachgerecht und
dauerhaft entsprechend dem bestehenden Wand- bzw.
Fußbodenaufbau verschlossen.
  Alle Kosten für das Verschließen der Fehlbohrungen
sowie für zusätzliche Reparaturarbeiten gehen
vollständig zu Lasten des Auftragnehmers und werden
nicht separat vergütet.

5. Entsorgung der Bohrkerne und Abfälle:

  Die bei den Kernbohrungen anfallenden Bohrkerne
sowie anfallende Abfälle sind durch den Auftragnehmer
vollständig aufzunehmen und fachgerecht zu entsorgen.
  Nach Abschluss der Arbeiten ist die Arbeitsstelle
gereinigt und frei von Rückständen oder Verschmutzungen
zu hinterlassen.

6. Dokumentation und Abnahme:

  Nach Fertigstellung der Kernbohrungen erfolgt eine
gemeinsame Begehung und Abnahme durch den Auftraggeber.
  Ein Abnahmeprotokoll ist durch den Auftragnehmer zu
erstellen, welches die fachgerechte Ausführung aller
Kernbohrungen bestätigt und durch den Auftraggeber
gegenzuzeichnen ist.
Menge: 10,000 St

**02.01.0002 Brandschutz Abschottung R90**
Brandschutzabschottung R90 (Rohrabschottungen)
Leistungsumfang:

Der Auftragnehmer muss fachgerechte,
feuerwiderstandsfähige Rohrabschottungen der
Feuerwiderstandsklasse R90 (90 Minuten Feuerwiderstand)
in Massivdecken, Massivwänden oder Leichtbauwänden
herstellen. Die Abschottungen betreffen nichtbrennbare
Versorgungsleitungen und müssen alle bauaufsichtlichen
und brandschutztechnischen Vorgaben erfüllen.
Technische Anforderungen und Vorgaben:
1. Abschottungsmaterial:

  Hochwertige, geschlossenzellige, flexible
Elastomer-Dämmung mit intumeszierender (im Brandfall
aufschäumender) Wirkung.
  Zugelassenes, zertifiziertes und geprüftes
Brandschutzmaterial mit bauaufsichtlichem Prüfzeugnis
(allgemeine bauaufsichtliche Zulassung - abZ bzw.
allgemeines bauaufsichtliches Prüfzeugnis - abP).

2. Verarbeitung der Abschottung:

  Die Brandschutzdämmung ist fachgerecht auf die
Versorgungsleitung aufzuschieben oder (falls
erforderlich) längsseitig sauber zu schlitzen und
anschließend mit geeignetem, brandschutztechnisch
zugelassenem Spezialkleber dauerhaft und vollflächig zu
verkleben.
  Alle Längs- und Stoßnähte müssen mit zugelassenem,
selbstklebendem und dauerhaft brandschutzwirksamem
Spezialband fachgerecht und vollständig abgedeckt
werden.

3. Ringspaltverschluss:

  Der nach Installation der Brandschutzdämmung
verbleibende Ringspalt zwischen Leitung und Wand- bzw.
Deckendurchführung ist vollständig und fachgerecht mit
mineralischem Brandschutzmörtel (mindestens MG II nach
DIN EN 998-2) zu verschließen.
  Der Ringspaltverschluss muss dauerhaft dicht und
dauerhaft brandschutzwirksam ausgeführt werden, um das
geforderte Schutzziel von 90 Minuten Feuerwiderstand
sicherzustellen.

4. Montage und baurechtliche Vorgaben:

  Sämtliche Arbeiten müssen zwingend gemäß den
aktuell gültigen bauaufsichtlichen Zulassungen und
Prüfzeugnissen (abZ bzw. abP) des eingesetzten
Abschottungssystems erfolgen.
  Der Auftragnehmer hat die für den Einsatz
vorgesehenen Brandschutzprodukte und deren Zulassungen
vor Ausführung dem Auftraggeber vorzulegen und
freigeben zu lassen.

5. Dokumentations- und Nachweispflichten:

  Der Auftragnehmer ist verpflichtet, für jede
Abschottung nach Abschluss der Arbeiten eine
detaillierte Übereinstimmungserklärung gemäß
Landesbauordnung zu erstellen und unterschrieben dem
Auftraggeber vorzulegen.
  Erstellung einer Fotodokumentation zur eindeutigen
Nachvollziehbarkeit und Sicherstellung der
fachgerechten Ausführung der einzelnen Abschottungen.
  Kennzeichnung der einzelnen
Brandschutzabschottungen mit eindeutigen
Hinweisschildern (mit Angaben zum ausführenden
Unternehmen, Datum der Ausführung, Zulassungsnummer und
Feuerwiderstandsklasse).

6. Abnahme und Prüfung:

  Nach Fertigstellung erfolgt eine gemeinsame
Begehung und Abnahme der ausgeführten
Brandschutzabschottungen mit dem Auftraggeber oder
dessen bevollmächtigten Vertreter.
  Erstellung eines Abnahmeprotokolls, das sämtliche
ausgeführten Arbeiten bestätigt und durch den
Auftraggeber gegengezeichnet wird.

7. Haftung und Gewährleistung:

  Der Auftragnehmer haftet für die ordnungsgemäße,
vollständige und bauaufsichtlich konforme Ausführung
der Brandschutzabschottungen und trägt sämtliche
Folgekosten im Falle von Abweichungen oder Mängeln.
Menge: 70,000 St

**02.01.0003 Brandschutz Abschottung S90**
Brandschutzabschottung S90 (elektrische Leitungen)
Leistungsumfang:

Der Auftragnehmer muss eine fachgerechte,
feuerwiderstandsfähige Kabelabschottung der
Feuerwiderstandsklasse S90 (90 Minuten Feuerwiderstand)
für elektrische Leitungen in Massivdecken und -wänden
herstellen. Die Abschottung erfolgt mit einem
bauaufsichtlich zugelassenen Abschottungssystem
bestehend aus einer Mineralfaserplatte, die beidseitig
mit einem intumeszierenden (im Brandfall
aufschäumenden) Anstrich versehen ist.
Technische Anforderungen und Vorgaben:
1. Abschottungsmaterial:

  Hochwertige Mineralfaserplatte mit beidseitig
intumeszierender Brandschutzbeschichtung.
  Das verwendete System muss über eine aktuelle
allgemeine bauaufsichtliche Zulassung (abZ) des
Deutschen Instituts für Bautechnik (DIBt) verfügen.
Diese Zulassung ist dem Auftraggeber vor
Ausführungsbeginn vorzulegen.

2. Ausführung der Abschottung:

  Die Abschottung muss mit einer einzigen Platte
erfolgen, die fachgerecht und dicht eingebaut wird.
  Aussparungsgröße bis maximal 0,05 m² und
Einbautiefe bis maximal 300 mm in Decken oder Wänden.
  Die Kabelabschottung ist dauerhaft dicht und
brandschutztechnisch wirksam herzustellen.
  Die Öffnungen müssen vollständig, ohne verbleibende
Fugen und Zwickel, verschlossen werden.

3. Fugen- und Kabelbeschichtung:

  Zum fachgerechten Schließen von Fugen, Spalten und
Zwickeln sowie zur zusätzlichen Brandschutzbeschichtung
der durchgeführten elektrischen Leitungen sind
ausschließlich zugelassene Baustoffe
(Brandschutzfüller, Brandschutzbeschichtung) zu
verwenden.
  Der Auftragnehmer gewährleistet eine dauerhafte
brandschutztechnische Abdichtung gemäß der
bauaufsichtlichen Zulassung.

4. Einhaltung technischer Regelwerke:

  Sämtliche Abschottungsarbeiten sind zwingend gemäß
DIN 4102, den gültigen elektrotechnischen Regeln (VDE)
und den allgemein anerkannten Regeln der Technik
auszuführen.
  Die Abschottungen müssen den bauordnungsrechtlichen
Anforderungen entsprechen und nach Fertigstellung
dauerhaft wirksam sein.

5. Dokumentations- und Nachweispflichten:

  Der Auftragnehmer ist verpflichtet, nach
Fertigstellung jeder Abschottung eine ausführliche
Übereinstimmungserklärung gemäß Landesbauordnung
vorzulegen.
  Jede Abschottung ist dauerhaft und gut sichtbar zu
kennzeichnen (Kennzeichnungsschild mit Angabe zur
ausführenden Firma, Zulassungsnummer,
Feuerwiderstandsklasse und Ausführungsdatum).
  Erstellung einer vollständigen Fotodokumentation
zur lückenlosen Nachvollziehbarkeit der ausgeführten
Arbeiten.

6. Abnahme und Prüfung:

  Nach Fertigstellung erfolgt eine gemeinsame
Begehung und Abnahme der Kabelabschottungen mit dem
Auftraggeber oder dessen bevollmächtigtem Vertreter.
  Erstellung eines Abnahmeprotokolls durch den
Auftragnehmer, welches die korrekte und fachgerechte
Ausführung aller Abschottungen dokumentiert.

7. Haftung und Gewährleistung:

  Der Auftragnehmer haftet vollständig für die
fachgerechte, vollständige und konforme Ausführung der
Brandschutzabschottungen. Mängel und Abweichungen gehen
zu Lasten des Auftragnehmers und sind umgehend zu
beheben.
Menge: 35,000 St

**02.01.0004 Schließen von Mauerwerksöffnungen**
Schließen von Mauerwerksöffnungen nach
Rohrleitungsdemontage
Leistungsumfang:

Der Auftragnehmer muss vorhandene Öffnungen in
Mauerwerk (Wandstärke ca. 24 cm), die nach der
Demontage von Bestandsrohrleitungen verbleiben,
fachgerecht, dauerhaft und statisch einwandfrei mit
geeignetem Mörtel verschließen. Die Verschließung
erfolgt gemäß den geltenden Anforderungen an das
Bauteil, unter Berücksichtigung der bestehenden
Bauwerksstruktur und der brandschutztechnischen
Anforderungen.
Technische Anforderungen und Vorgaben:
1. Vorbereitende Arbeiten:

  Vor Beginn der Arbeiten ist die Öffnung sorgfältig
zu reinigen und von losen Materialien, Verunreinigungen
und eventuellen Rückständen der alten Rohrleitungen zu
befreien.
  Die umliegenden Oberflächen und Bauteile dürfen bei
den Arbeiten nicht beschädigt werden.

2. Material und Ausführung:

  Verwendung hochwertiger, mineralischer Mauermörtel
(mindestens Mörtelgruppe MG II nach DIN EN 998-2), der
in der Festigkeit und bauphysikalischen Eigenschaft dem
bestehenden Mauerwerk entspricht.
  Vollflächiger, homogener und dichter Einbau des
Mörtels, um eine dauerhaft tragfähige, dichte und
brandschutztechnisch wirksame Verschließung der
Öffnungen sicherzustellen.
  Der Mörtel ist lagenweise und verdichtet
einzubringen, um Schwundrisse und Hohlräume
auszuschließen.

3. Oberfläche und Anpassung an Bestand:

  Die verschlossenen Öffnungen müssen optisch und
technisch an die umgebende Bauteiloberfläche angepasst
werden, d.h. Oberflächen bündig zur Bestandsfläche
verputzen.
  Oberflächenstruktur und Oberflächenqualität müssen
dem Bestand entsprechen, so dass optische und
technische Übergänge nicht sichtbar bleiben.

4. Brandschutz- und statische Anforderungen:

  Alle Arbeiten sind unter Beachtung der bestehenden
brandschutztechnischen Anforderungen gemäß DIN 4102 und
den Vorgaben der LAR (Leitungsanlagen-Richtlinie)
auszuführen.
  Es ist sicherzustellen, dass nach der Verschließung
der Öffnungen keine Minderung der
brandschutztechnischen Anforderungen und der statischen
Tragfähigkeit des vorhandenen Mauerwerks entsteht.

5. Reinigung und Entsorgung:

  Anfallende Abfälle und Schutt sind durch den
Auftragnehmer vollständig aufzunehmen und fachgerecht
zu entsorgen.
  Die Baustelle ist nach Abschluss der Arbeiten
sauber und frei von Rückständen und Schmutz zu
verlassen.

6. Prüfung und Abnahme:

  Nach Fertigstellung erfolgt eine gemeinsame
Begehung und Abnahme der ausgeführten Arbeiten mit dem
Auftraggeber oder dessen bevollmächtigten Vertreter.
  Der Auftragnehmer erstellt ein Abnahmeprotokoll,
das die fachgerechte und mangelfreie Ausführung
bestätigt.

7. Haftung und Gewährleistung:

  Der Auftragnehmer haftet vollständig für die
dauerhafte, statisch sichere und brandschutztechnisch
konforme Ausführung der Mauerwerksverschließungen.
Eventuelle Mängel sind unverzüglich auf eigene Kosten
der AN zu beheben.
Menge: 10,000 St

**02.01.0005 Installationskanal B:200 x T:150 mm**
Installationskanal B: 200 mm x T: 150 mm, Kunststoff
alpinweiß (RAL 9010)
Leistungsumfang:

Der Auftragnehmer muss hochwertige, robuste und
formstabile Installationskanäle aus Kunststoff in
alpinweiß (RAL 9010) liefern, fachgerecht montieren und
vollständig betriebsfertig übergeben. Diese dienen zur
geschützten, geordneten und übersichtlichen Führung
elektrischer Leitungen und Kabel in den
Betriebsgebäuden.
Technische Anforderungen und Vorgaben:
1. Material- und Farbausführung:

  Installationskanal aus hochwertigem,
widerstandsfähigem und formstabilem Kunststoff (z.B.
PVC, halogenfrei und schwer entflammbar).
  Farbe: Alpinweiß, Farbton RAL 9010,
UV-stabilisiert, Oberfläche glatt, dauerhaft
pflegeleicht und farbecht.

2. Abmessungen:

  Breite (B): 200 mm
  Tiefe (T): 150 mm
  Die angegebenen Abmessungen sind lichte Maße
innerhalb des Kanals zur sicheren Aufnahme und Führung
der Kabel- und Leitungsinstallationen.

3. Ausstattung:

  Installationskanäle mit durchgehender Bodenlochung
zur erleichterten Montage, Kabeldurchführung und
Befestigung.
  Lieferung und Montage einschließlich sämtlicher
erforderlicher Formteile:
  Endstücke (abschließende Kappen zur sicheren
Verschließung der Kanalenden)
  Innenecken (für saubere Eckführung innerhalb
von Raumwinkeln)
  Außenecken (für saubere Führung um Raumecken
herum)
  Flachwinkel (für rechtwinklige
Richtungsänderungen in der Ebene des Kanals)
  Formteile müssen optisch und technisch exakt zum
Kanal passen und ohne Spalten oder Versätze montierbar
sein.

4. Montage und Befestigung:

  Der Auftragnehmer liefert und installiert den Kanal
einschließlich vollständigem Befestigungsmaterial
(Schrauben, Dübel, Abstandhalter usw.).
  Sichere, fachgerechte und dauerhafte Montage an
Wänden und Decken, mit präzise ausgeführten Bohrungen
und sorgfältiger Befestigung, unter Berücksichtigung
der Optik und geraden Linienführung.
  Es ist sicherzustellen, dass der Kanal dauerhaft
sicher befestigt, gerade ausgerichtet und dauerhaft
dicht ist.

5. Brandschutz- und Sicherheitsanforderungen:

  Der Kanal muss schwer entflammbar und
selbstverlöschend ausgeführt sein gemäß DIN EN 50085-1.
  Halogenfreie oder halogenarme Ausführung zur
Minimierung von Rauchgasen im Brandfall ist
vorzuziehen.

6. Prüfung, Funktionskontrolle und Abnahme:

  Nach Montage erfolgt eine Sichtprüfung hinsichtlich
der fachgerechten Befestigung, korrekten Ausrichtung
und Vollständigkeit aller Formteile.
  Erstellung eines Abnahmeprotokolls mit dem
Auftraggeber oder dessen bevollmächtigten Vertreter,
welches die fachgerechte und mängelfreie Ausführung
bestätigt.

7. Haftung und Gewährleistung:

  Der Auftragnehmer haftet vollständig für die
ordnungsgemäße, vollständige und normgerechte
Installation der Installationskanäle. Eventuelle Mängel
oder Abweichungen sind unverzüglich und kostenfrei zu
beseitigen.

8. Dokumentation und Nachweise:

Folgende Dokumentation ist verbindlich an den
Auftraggeber zu übergeben:

  Technische Datenblätter und Zulassungen der
eingesetzten Kanäle und Formteile.
  Montageanleitung inklusive Hinweise zur Reinigung
und Wartung.
  Protokollierte Sichtprüfung und Abnahme.
Menge: 350,000 m

**02.01.0006 Bezeichnungsschild**
Bezeichnungsschilder aus mehrschichtigem Kunststoff
(zweizeilig, ohne Eigenwerbung)
Leistungsumfang:

Der Auftragnehmer muss hochwertige, langlebige und
dauerhaft gut lesbare Bezeichnungsschilder aus
mehrschichtigem Kunststoff liefern, fachgerecht
montieren und vollständig betriebsbereit übergeben. Die
Schilder dienen zur eindeutigen Kennzeichnung von
Anlagen, Leitungen, Geräten oder Bauteilen und
enthalten ausschließlich funktionale, projektbezogene
Informationen. Firmenlogos oder jegliche Form von
Eigenwerbung des Auftragnehmers sind ausdrücklich nicht
gestattet.
Technische Anforderungen und Vorgaben:
1. Material und Ausführung:

  Bezeichnungsschilder aus hochwertigem,
mehrschichtigem Kunststoff (Gravurplatte), abriebfest,
witterungs- und UV-beständig.
  Mindestens zweischichtig ausgeführt
(Kontrastschichten zur optimalen Lesbarkeit).
  Dauerhafte Gravur zur langfristigen und beständigen
Beschriftung.

2. Beschriftung:

  Zweizeilige Beschriftung zur eindeutigen, klaren
und übersichtlichen Kennzeichnung der Installationen.
  Größe und Schriftbild so gewählt, dass Lesbarkeit
aus mindestens 1,5 Metern Entfernung sichergestellt
ist.
  Keine Logos oder Firmenbezeichnungen des
Auftragnehmers erlaubt. Nur projektrelevante
Bezeichnungen und Informationen.

3. Befestigung und Zubehör:

  Lieferung einschließlich geeigneter Schilderhalter,
Spannschlösser und Spannbänder (z.B.
Edelstahlspannbänder, kunststoffummantelte
Metallspannbänder oder gleichwertige
Befestigungslösungen), für eine sichere und langfristig
haltbare Montage.
  Transparente Klarschichtabdeckung aus Kunststoff
(Acrylglas oder gleichwertiges Material) zur
dauerhaften Sicherung der Beschriftung gegen
Verschmutzung und mechanische Beanspruchungen.

4. Montage und Positionierung:

  Montage der Bezeichnungsschilder an definierten
Stellen, klar sichtbar und zugänglich, nach vorheriger
Abstimmung mit dem Auftraggeber.
  Sorgfältige und dauerhafte Befestigung der Schilder
mit vollständigem Zubehör, so dass sie auch bei
Wartungen oder Reparaturen nicht verloren gehen oder
beschädigt werden.

5. Qualitätsanforderungen:

  Die Schilder müssen dauerhaft widerstandsfähig
gegen mechanische Beanspruchung, Umwelteinflüsse
(Feuchtigkeit, Temperaturschwankungen, UV-Strahlung)
und Chemikalien sein.
  Klarschichtabdeckung dauerhaft klar, kratzfest und
UV-beständig, um die Lesbarkeit langfristig zu
gewährleisten.

6. Prüfung und Abnahme:

  Durchführung einer abschließenden Sichtprüfung zur
Sicherstellung der korrekten und dauerhaft sicheren
Montage, vollständigen und richtigen Beschriftung sowie
Lesbarkeit.
  Erstellung eines Abnahmeprotokolls, das vom
Auftraggeber oder dessen Vertreter unterschrieben wird
und die mängelfreie Übergabe bestätigt.

7. Haftung und Gewährleistung:

  Der Auftragnehmer haftet für die ordnungsgemäße,
vollständige und dauerhaft lesbare Ausführung der
Schilder. Mängel sind auf eigene Kosten unverzüglich zu
beheben.

8. Dokumentation und Nachweise:

Folgende Dokumentation ist verbindlich an den
Auftraggeber zu übergeben:

  Technische Datenblätter und Herstellerinformationen
zu Schildern und Zubehörteilen.
  Fotodokumentation der fertig montierten
Bezeichnungsschilder.
  Abnahmeprotokoll der Sichtprüfung.
Menge: 35,000 St

**02.01.0007 Elektroverdrahtung pro Anlage**
Elektroverdrahtung pro Anlage (Klimaanlagen und
Zubehör)
Leistungsumfang:

Der Auftragnehmer muss die vollständige, fachgerechte
Elektroverdrahtung aller installierten Komponenten der
Klimaanlagen einschließlich der dazugehörigen Geräte,
Steuerungen, Bedien- und Verteilerkästen sowie weiterer
elektrischer Betriebsmittel vornehmen und diese
vollständig betriebsbereit übergeben. Die
Elektroverdrahtung umfasst auch den fachgerechten
Anschluss an die bauseitig bereitgestellte und
vorhandene Spannungsversorgung.
Technische Anforderungen und Vorgaben:
1. Elektroverdrahtung und Anschlussarbeiten:

  Vollständige und fachgerechte Elektroverdrahtung
aller installierten Komponenten und Betriebsmittel,
insbesondere Innen- und Außengeräte, Steuer- und
Regeltechnik, Pumpen, Sensoren, Sicherheitsschalter und
Verteilerkästen.
  Anschluss aller Leitungen beidseitig an den
jeweiligen Komponenten, einschließlich fachgerechter
Zugentlastungen und dauerhafter Beschriftung.
  Anschluss an die bauseits vorhandene,
bereitgestellte Spannungsversorgung (230 V / 400 V)
unter Einhaltung aller gültigen elektrotechnischen
Normen (DIN VDE 0100, DIN EN 60204, DIN EN 61439 u.a.).

2. Material- und Montagequalität:

  Einsatz von zugelassenen, hochwertigen Klemmen,
Verdrahtungsmaterialien und Zubehör entsprechend den
aktuell gültigen Normen und Vorschriften.
  Die Verdrahtung ist übersichtlich, klar
strukturiert und ordnungsgemäß zu verlegen. Alle
Leitungen müssen sauber geführt, ordentlich gebündelt
und dauerhaft sicher befestigt sein.
  Jede Leitung und jeder Anschluss ist dauerhaft und
gut lesbar mittels Beschriftungsschildern oder
Kabelkennzeichnungen zu kennzeichnen.

3. Sicherheit und Schutzmaßnahmen:

  Ausführung der gesamten Elektroinstallation unter
Einhaltung aller aktuellen Sicherheits-,
Unfallverhütungs- und Brandschutzvorschriften.
  Zugentlastungen an allen Anschlüssen sowie Schutz
gegen mechanische Belastungen und Abrieb sind zwingend
erforderlich.
  Sicherstellung der Einhaltung von Mindestabständen
zu anderen Leitungen und Komponenten gemäß
VDE-Vorgaben.

4. Prüfung, Messung und Inbetriebnahme:

  Durchführung einer vollständigen elektrischen
Prüfung (Sichtprüfung, Messungen nach DIN VDE 0100-600)
aller verdrahteten Komponenten, einschließlich
Isolationswiderstandsmessung und Funktionskontrollen.
  Protokollierung aller Messwerte und Ergebnisse der
elektrischen Prüfung in einem detaillierten
Prüfprotokoll, welches dem Auftraggeber vorgelegt wird.
  Erst nach erfolgreicher Prüfung und schriftlicher
Freigabe durch den Auftraggeber erfolgt die
Inbetriebnahme und endgültige Übergabe der Anlage.

5. Dokumentations- und Nachweispflichten:

  Der Auftragnehmer muss folgende Dokumentationen
vollständig und detailliert erstellen und dem
Auftraggeber übergeben:
  Übersichtsschaltplan und Anschlussplan
(Übersicht aller verdrahteten Komponenten, Leitungen
und Anschlussstellen).
  Detaillierte Mess- und Prüfprotokolle aller
durchgeführten Elektroprüfungen.
  Fotodokumentation der fertiggestellten
Elektroverdrahtung.

6. Abnahme und Gewährleistung:

  Nach Abschluss der Elektroverdrahtung erfolgt eine
gemeinsame Abnahmebegehung mit dem Auftraggeber.
  Erstellung eines Abnahmeprotokolls durch den
Auftragnehmer, das die fachgerechte und mängelfreie
Ausführung bestätigt.
  Der Auftragnehmer haftet vollständig für die
ordnungsgemäße und sichere Verdrahtung aller
Komponenten und die Einhaltung sämtlicher
elektrotechnischer Vorschriften.
Menge: 35,000 St

**02.01.0008 Kommunikationsverdrahtung**
Kommunikationsverdrahtung pro Anlage (zwischen Außen-
und Inneneinheiten inkl. Programmierung)
Leistungsumfang:

Der Auftragnehmer muss die vollständige, fachgerechte
Kommunikationsverdrahtung zwischen den Außeneinheiten
und den zugehörigen Inneneinheiten der Klimaanlage
einschließlich aller notwendigen Arbeiten zur
Programmierung und Parametrierung der
Kommunikationsschnittstellen durchführen. Die Leistung
umfasst die beidseitige, fachgerechte Installation und
den Anschluss der Steuerleitungen an den dafür
vorgesehenen Anschlussbuchsen.
Technische Anforderungen und Vorgaben:
1. Kommunikationsverdrahtung und Anschlussarbeiten:

  Fachgerechte Installation, Verlegung und
beidseitiger Anschluss der Steuer- und
Kommunikationsleitungen zwischen Außeneinheiten und
Innengeräten.
  Verwendung hochwertiger, geschirmter und für den
jeweiligen Einsatz geeigneter Kommunikationsleitungen
entsprechend Herstellervorgaben.
  Anschlüsse der Leitungen ausschließlich an den vom
Hersteller vorgesehenen und gekennzeichneten
Anschlussbuchsen und Klemmen der Geräte vornehmen.

2. Programmierung und Parametrierung:

  Vollständige Programmierung und Parametrierung der
Kommunikationsschnittstellen, Steuer- und
Regelkomponenten nach Vorgaben des Geräteherstellers
und gemäß den projektspezifischen Anforderungen des
Auftraggebers.
  Durchführung sämtlicher Einstellungen (z.B.
Adressierung, Betriebsmodi, Sollwerte,
Übertragungsparameter) zur Sicherstellung der
störungsfreien und zuverlässigen Kommunikation zwischen
Außen- und Innengeräten.

3. Material- und Montagequalität:

  Verwendung ausschließlich zugelassener
Kommunikationsleitungen, Anschlusskomponenten und
Verbindungselemente gemäß den aktuellen Normen (VDE,
EN, DIN).
  Die Kommunikationsleitungen müssen klar, ordentlich
und dauerhaft zugentlastet verlegt sein, mit
ausreichenden Reserven für Wartungsarbeiten und
eventuelle Nachrüstungen.
  Sämtliche Anschlussstellen sind deutlich und
dauerhaft zu kennzeichnen.

4. Sicherheits- und Qualitätsanforderungen:

  Einhaltung aller elektrotechnischen und
kommunikationstechnischen Normen (u.a. DIN EN 50173,
DIN EN 50174, DIN VDE 0100).
  Gewährleistung der elektromagnetischen
Verträglichkeit (EMV) und der störungsfreien
Kommunikation durch fachgerechte Abschirmung, Erdung
und Potentialausgleich.

5. Prüfung, Inbetriebnahme und Funktionskontrolle:

  Vollständige Durchführung von Messungen und
Prüfungen der Kommunikationsverbindungen nach
Herstellervorgaben und gängigen technischen Regeln.
  Erstellung eines Prüfprotokolls mit dokumentierten
Parametern, Messwerten und Funktionskontrollen.
  Erst nach bestandener Prüfung und schriftlicher
Freigabe durch den Auftraggeber erfolgt die endgültige
Inbetriebnahme und Übergabe der Kommunikationsanlage.

6. Dokumentations- und Nachweispflichten:

  Der Auftragnehmer muss folgende Dokumentation
erstellen und vollständig an den Auftraggeber
übergeben:
  Übersichtsschaltplan und
Kommunikationsverdrahtungsplan
  Detaillierte Prüf- und Messprotokolle zur
Kommunikationsprüfung
  Protokolle über alle erfolgten Programmierungen
und Parametrierungen
  Fotodokumentation der installierten und
angeschlossenen Kommunikationsleitungen

7. Abnahme und Gewährleistung:

  Durchführung einer gemeinsamen Abnahmebegehung mit
dem Auftraggeber nach Fertigstellung.
  Erstellung eines Abnahmeprotokolls durch den
Auftragnehmer, das die mängelfreie und fachgerechte
Ausführung bestätigt.
  Vollständige Haftung des Auftragnehmers für die
ordnungsgemäße, sichere und zuverlässige Kommunikation
zwischen den Geräten.
Menge: 35,000 St

**02.01.0009 Inbetriebnahme**
Inbetriebnahme, Einweisung und Abnahme pro Standort
(Kälte- und Klimaanlagen mit Kältemittel R32)
Leistungsumfang:

Der Auftragnehmer muss pro Standort die vollständige,
fachgerechte Inbetriebnahme einschließlich umfassender
Einweisung und VOB-konformer Abnahme der installierten
Kälte- und Klimaanlagen mit Kältemittel R32
durchführen. Sämtliche Arbeiten und Prüfungen sind
sorgfältig vorzunehmen, vollständig zu dokumentieren
und dem Auftraggeber abschließend zu übergeben.
Technische Anforderungen und Vorgaben:
1. Herstellung der Bördelverbindungen:

  Fachgerechte Herstellung der Bördelverbindungen
zwischen Außen- und Inneneinheiten nach
Herstellervorgaben.
  Sicherstellung der dauerhaften und absolut dichten
Verbindung aller Leitungen.

2. Dichtheitsprüfung mit Stickstoff:

  Durchführung einer umfassenden Druckprüfung der
gesamten Kälteanlage mit trockenem Stickstoff (nach DIN
EN 378).
  Protokollierung sämtlicher Prüfschritte, Messwerte
und Ergebnisse.

3. Evakuierung des Systems:

  Fachgerechte Evakuierung des Kältesystems auf das
vorgeschriebene Vakuum (< 250 Mikron) nach
Herstellervorgaben, dokumentiert durch ein digitales
Vakuummessgerät.
  Erstellung und Übergabe eines
Evakuierungsprotokolls.

4. Befüllung mit Kältemittel R32:

  Nachfüllen der Anlage mit Kältemittel R32 exakt
gemäß der vom Hersteller angegebenen Menge.
  Dokumentation der eingefüllten Kältemittelmenge und
exakte Protokollierung nach gesetzlichen Vorgaben
(F-Gase-Verordnung).

5. Abschließende Dichtheitskontrolle:

  Abschließende umfassende Dichtheitskontrolle des
Gesamtsystems unter Betriebsbedingungen und
dokumentierte Überprüfung der Dichtheit aller
Anschlüsse.
  Übergabe eines Dichtheitsprotokolls gemäß geltender
Verordnungen.

6. Überprüfung Kondensatanschluss:

  Funktionsprüfung und Kontrolle des
Kondensatanschlusses hinsichtlich Dichtheit und
ordnungsgemäßem Ablauf.
  Beseitigung eventueller Mängel vor Übergabe.

7. Überprüfung Elektro-/Steuerleitungen:

  Anschluss und umfassende Prüfung aller Elektro- und
Steuerleitungen.
  Dokumentierte Überprüfung der Verdrahtungen auf
korrekten Anschluss, Zugentlastung und elektrische
Sicherheit.

8. Überprüfung der Adressierung und Parametrierung:

  Überprüfung der korrekten Adressierung,
Programmierung und Parametrierung aller Komponenten
(Inneneinheiten, Außeneinheiten, Regler, Schnittstellen
usw.) gemäß Herstellervorgaben.
  Vollständige Dokumentation sämtlicher
Einstellungen.

9. Systemeinstellungen und Dokumentation:

  Überprüfung und finale Justierung sämtlicher
Systemeinstellungen für optimale Betriebsparameter und
Energieeffizienz.
  Erstellung einer umfassenden Anlagendokumentation
mit allen relevanten Einstellwerten, Adressen,
Messwerten und Protokollen.

10. Funktionsprüfung des VRF-Systems:

  Vollständige Funktionsprüfung aller Komponenten und
Betriebsmodi des VRF-Systems (Variable Refrigerant
Flow) unter praxisnahen Betriebsbedingungen.
  Protokollierte Nachweise der erreichten
Leistungsparameter und Temperaturen
(Austrittstemperatur der Luft zwischen 16 und max. 19
°C).

11. Kundeneinweisung:

  Umfassende Einweisung des Bedien- und
Wartungspersonals in die Bedienung, Wartung und
einfache Fehlerdiagnose der Anlage.
  Übergabe der Betriebsanleitung und Dokumentationen
an den Auftraggeber, sowie Erhalt einer Unterschrift
über erfolgte Einweisung.

12. VOB-konforme Abnahme:

  Gemeinsame, abschließende Abnahme nach VOB
(Vergabe- und Vertragsordnung für Bauleistungen) mit
dem Auftraggeber.
  Erstellung und Übergabe eines formellen
Abnahmeprotokolls gemäß § 12 VOB/B.

13. Haftung und Gewährleistung:

  Der Auftragnehmer haftet vollständig für die
fachgerechte, vollständige und sichere Inbetriebnahme
sowie für die Einhaltung aller gesetzlichen und
technischen Vorschriften.
  Eventuelle Mängel oder Abweichungen sind
unverzüglich und auf eigene Kosten zu beseitigen.

Erforderliche Dokumentation bei Übergabe:

  Dichtheitsprotokoll (Stickstoffprüfung und
Betriebszustand)
  Evakuierungsprotokoll
  Füllmengenprotokoll für Kältemittel R32
  Protokollierte Verdrahtungs- und Elektroprüfung
nach VDE 0100-600
  Funktionsprüfungsprotokoll VRF-System
  Einweisungsprotokoll der Mitarbeiter des
Auftraggebers
  Übereinstimmungserklärung der Anlageninstallation
  VOB-konformes Abnahmeprotokoll
Menge: 11,000 St

**02.01.0011 Technische Dokumentation**
Technische Dokumentation pro Standort
(Revisionsunterlagen und Einweisung)
Leistungsumfang:

Der Auftragnehmer muss umfassende und vollständige
technische Dokumentations- und Revisionsunterlagen für
jede installierte Anlage bzw. jeden Standort erstellen
und dem Auftraggeber vollständig und ordnungsgemäß
übergeben. Zusätzlich erfolgt eine gründliche
Einweisung des Bedienungs- und Betreiberpersonals in
die Funktion und Bedienung der installierten Anlagen.
Die Übergabe der vollständigen Dokumentation und
Einweisung erfolgt zwingend vor der VOB-konformen
Abnahme.
Anforderungen und Vorgaben:
1. Umfang der Dokumentation:

Die technische Dokumentation umfasst folgende
Unterlagen, welche zwingend vor Abnahme auszuhändigen
sind:

  Bestandspläne der installierten technischen
Anlagen, insbesondere:
  Anlagen- und Strangschemata (übersichtliche und
verständliche Darstellung)
  Grundrisspläne im Maßstab 1:50 mit eindeutiger
Darstellung der Geräte, Leitungen, Verteilerkästen,
Revisionsöffnungen, Brandschutzmaßnahmen und sonstiger
relevanter Anlagenteile.

  Fachunternehmererklärung /
Gewährleistungsbescheinigung
  Schriftliche, verbindliche Erklärung des
Auftragnehmers zur fachgerechten und normenkonformen
Ausführung der Anlagen gemäß VOB, DIN, VDE und
geltender Vorschriften.

  Konformitätserklärung
  Schriftliche Erklärung des Auftragnehmers, dass
sämtliche installierten Geräte, Anlagen und Bauteile
den aktuell geltenden europäischen und nationalen
Richtlinien und Normen (u.a. CE-Kennzeichnung,
Maschinenrichtlinie, Niederspannungsrichtlinie)
entsprechen.

  Prüfbescheinigungen / Protokolle
  Vollständige Protokollierung aller im Rahmen der
Installations-, Inbetriebnahme- und Prüfphase
durchgeführten Messungen, Prüfungen, Einstellungen,
Dichtheitsprüfungen, elektrischen Sicherheitsprüfungen
und Funktionskontrollen.

  Datenblätter / Herstellerunterlagen
  Technische Datenblätter, Betriebsanleitungen und
Wartungsanleitungen sämtlicher verbauter Komponenten
(z.B. Außengeräte, Innengeräte, Pumpen, Steuerungen,
Kommunikationsmodule, Brandschutzsysteme usw.).

2. Form der Dokumentation:

  Sämtliche Unterlagen müssen mindestens 1-fach in
Papierform (sauber ausgedruckt und ordentlich
abgeheftet) und zusätzlich digital auf einem geeigneten
Datenträger (USB-Stick) übergeben werden.
  Digitale Pläne und Schemas im PDF-Format mit klarer
und eindeutiger Bezeichnung im Inhaltsverzeichnis.
  Alle Unterlagen sind ordentlich in einem robusten
Ordner abgeheftet, mit eindeutigem Inhaltsverzeichnis,
übersichtlichem Register und gut lesbarem Rückenschild
(Standort, Datum, Anlagenbezeichnung).

3. Einweisung des Bedienungs- und Betreiberpersonals:

  Umfassende, verständliche und praktische Einweisung
des Personals des Auftraggebers vor Ort hinsichtlich
Bedienung, Steuerung, Wartung, Fehlersuche und
allgemeiner Anlagenhandhabung.
  Nachweisliche Bestätigung der durchgeführten
Einweisung mittels Einweisungsprotokoll, das durch den
Auftraggeber zu unterschreiben ist.

4. Zeitpunkt der Übergabe:

  Die Übergabe aller Dokumentationen sowie die
vollständige Einweisung des Personals erfolgt zwingend
vor Durchführung der VOB-konformen Abnahme der
Gesamtleistung.

5. Abnahme und Prüfung der Dokumentation:

  Der Auftraggeber prüft die Unterlagen auf
Vollständigkeit und Richtigkeit.
  Die Übergabe der Unterlagen wird in einem
schriftlichen Protokoll bestätigt, das vom Auftraggeber
unterschrieben wird und Voraussetzung für die Abnahme
nach VOB ist.

6. Haftung und Gewährleistung:

  Der Auftragnehmer haftet vollständig für
Vollständigkeit, Korrektheit und Verständlichkeit der
erstellten Dokumentation.
  Fehlende, unvollständige oder mangelhafte
Unterlagen sind unverzüglich und ohne Mehrkosten für
den Auftraggeber zu ergänzen oder zu korrigieren.

Erforderliche Dokumentation bei Übergabe (Übersicht):

  Bestandspläne (Anlagenschema, Strangschema,
Grundriss M 1:50)
  Fachunternehmererklärung /
Gewährleistungsbescheinigung
  Konformitätserklärung
  Prüf- und Messprotokolle
  Hersteller-Datenblätter und Wartungsanleitungen
  Einweisungsprotokoll Bedienpersonal
  Inhaltsverzeichnis, Register und
Rückenschildbeschriftung
Menge: 11,000 St

**02.01.0012 zusätzliches Kältemittel R290**
Zusätzliches Kältemittel R290 oder gleichwertig
 (lieferung und Befüllung)
Leistungsumfang:

Der Auftragnehmer muss zusätzliches Kältemittel vom Typ
R32 in der vom Auftraggeber ausgewiesenen Menge liefern
und fachgerecht in die Kälte- und Klimaanlagen
einfüllen. Die Arbeiten beinhalten die vollständige,
dokumentierte Befüllung des Systems gemäß
Herstellervorgaben, geltender gesetzlicher Vorschriften
(insbesondere F-Gase-Verordnung EU Nr. 517/2014) sowie
den einschlägigen Normen (DIN EN 378).
Technische Anforderungen und Vorgaben:
1. Kältemitteltyp und -qualität:

  Kältemittel Typ R290 oder gleichwertig
, Reinheit mindestens 99,8 %, gemäß DIN EN 378 und
AHRI-700.
  Lieferung ausschließlich in zertifizierten,
zugelassenen Druckgasbehältern mit aktuellen
Prüfbescheinigungen.

2. Menge und Lieferung:

  Lieferung und Bereitstellung der vom Auftraggeber
zuvor genau angegebenen Menge an Kältemittel R290 oder
gleichwertig
.
  Die Behälter und Mengen sind eindeutig zu
kennzeichnen und deren Vollständigkeit bei Lieferung zu
protokollieren.

3. Fachgerechte Befüllung der Anlage:

  Fachgerechte Befüllung der Anlage mit Kältemittel
gemäß Herstellervorgaben und den erforderlichen
Betriebsbedingungen.
  Verwendung von geeichten, digitalen Waagen zur
exakten Einhaltung der vom Hersteller vorgegebenen
Füllmengen.

4. Sicherheitsanforderungen und Umweltauflagen:

  Sämtliche Arbeiten sind unter Einhaltung der
geltenden gesetzlichen Vorgaben und
Umweltschutzbestimmungen (insbesondere der europäischen
F-Gase-Verordnung EU Nr. 517/2014) durchzuführen.
  Vermeidung von Emissionen in die Umwelt durch
Anwendung geeigneter Sicherheitsmaßnahmen und Einsatz
geeigneter Geräte und Werkzeuge.

5. Dokumentation und Protokollierung:

  Exakte Protokollierung der eingefüllten
Kältemittelmenge in einem detaillierten Füllprotokoll
gemäß der Anforderungen der F-Gase-Verordnung.
  Dokumentation des jeweiligen Anlagenzustands
(Druck-, Temperaturmesswerte und Anlagenparameter) nach
erfolgter Befüllung.

6. Dichtheitsprüfung nach der Befüllung:

  Unmittelbar nach der Befüllung des zusätzlichen
Kältemittels ist eine erneute umfassende
Dichtheitsprüfung der Anlage durchzuführen und zu
dokumentieren.
  Das Prüfergebnis ist protokollarisch festzuhalten
und dem Auftraggeber zu übergeben.

7. Abnahme und Übergabe:

  Erstellung und Übergabe eines formellen
Abnahmeprotokolls mit dem Auftraggeber, in dem die
korrekte Befüllung sowie Dichtheit der Anlage bestätigt
wird.
  Übergabe aller relevanten Nachweise und
Dokumentationen zur Kältemittelbefüllung.

8. Haftung und Gewährleistung:

  Der Auftragnehmer haftet vollständig für die
korrekte, fachgerechte und gesetzeskonforme Befüllung
der Anlage mit zusätzlichem Kältemittel.
  Bei Mängeln (insbesondere bei Undichtigkeiten) ist
der Auftragnehmer verpflichtet, die Mängel auf eigene
Kosten unverzüglich zu beheben und etwaige Emissionen
fachgerecht und gesetzeskonform zu melden.

Erforderliche Dokumentation bei Übergabe:

  Protokoll der gelieferten Menge Kältemittel R290
oder gleichwertig

  Exakte Füllprotokolle gemäß F-Gase-Verordnung
  Dichtheitsprüfprotokoll (nach Befüllung)
  Abnahmeprotokoll der erbrachten Leistungen
Menge: 10,000 kg

USt %: 19,00
